# Escalonado de escalera

- Propiedad del archivo: CYPE INGENIEROS, S.A.
- Formato: FIEBDC-3/2002
- Ámbito geográfico: Paraguay
- Divisa: PYG
- Costes indirectos: 3.00 %
- Gastos generales: 13.00 %
- Beneficio industrial: 6.00 %
- IVA: 10.00 %

## H Remates y ayudas

### HY Ayudas de albañilería

#### HYO Para oficios

**HYO020** m Escalonado de escalera.
Escalonado de escalera con ladrillo cerámico hueco, asentado con mortero de cemento, confeccionado en obra, dosaje 1:6, sobre la losa o bóveda de escalera, como base para la posterior colocación del acabado de peldaños.
Incluye: Replanteo y trazado del escalonado en muros. Tendido de cordel entre el primer peldaño y el último. Limpieza y humectación de la losa. Formación del escalonado.
Criterio de medición de proyecto: Longitud de la arista formada por la huella y la tabica, medida según documentación gráfica de Proyecto.
Criterio de medición de obra: Se medirá, en la arista de intersección entre huella y tabica, la longitud realmente ejecutada según especificaciones de Proyecto.

| Código | Ud | Descripción | Rendimiento | Precio | Importe |
|---|---|---|---|---|---|
| mt04lvc010b | Ud | Ladrillo cerámico hueco doble, para revestir, 24x11,5x7 cm, densidad 780 kg/m³. (material) | 18.000 | 1670.00 | 30060.00 |
| mt08aaa010a | m³ | Agua. (material) | 0.006 | 9276.00 | 55.66 |
| mt01arg005a | t | Arena de cantera, para mortero preparado en obra. (material) | 0.016 | 106727.00 | 1707.63 |
| mt08cem000p | kg | Cemento gris en bolsas. (material) | 2.500 | 1187.00 | 2967.50 |
| mq06hor010 | h | Hormigonera eléctrica con una capacidad de amasado de 160 l. (maquinaria) | 0.007 | 19690.00 | 137.83 |
| mo020 | h | Oficial de construcción. (mano de obra) | 0.458 | 68610.61 | 31423.66 |
| mo077 | h | Medio oficial de construcción. (mano de obra) | 0.275 | 43989.11 | 12097.01 |
| % | % | Herramientas | 2 % | 78449.29 | 1568.99 |
|  |  | Costes directos |  |  | 80018.28 |
