# Ramal 45° simple para línea frigorífica, para sistema con recuperación de calor

- Propiedad del archivo: CYPE INGENIEROS, S.A.
- Formato: FIEBDC-3/2002
- Ámbito geográfico: Paraguay
- Divisa: PYG
- Costes indirectos: 3.00 %
- Gastos generales: 13.00 %
- Beneficio industrial: 6.00 %
- IVA: 10.00 %

## I Instalaciones

### IB Sistemas de climatización

#### IBL Sistema VRF (Mitsubishi Electric)

**IBL681** Ud Ramal 45° simple para línea frigorífica, para sistema con recuperación de calor.
Kit de ramal 45° simple de línea frigorífica para conectar el controlador BC principal con los controladores BC secundarios, de 2 salidas, gama City Multi, modelo CMY-R202S-G "MITSUBISHI ELECTRIC", capacidad frigorífica nominal aguas abajo superior a 40 kW e inferior o igual a 69 kW.
Incluye: Conexionado.
Criterio de medición de proyecto: Número de unidades previstas, según documentación gráfica de Proyecto.
Criterio de medición de obra: Se medirá el número de unidades realmente ejecutadas según especificaciones de Proyecto.

| Código | Ud | Descripción | Rendimiento | Precio | Importe |
|---|---|---|---|---|---|
| mt42mee602b | Ud | Kit de ramal 45° simple de línea frigorífica para conectar el controlador BC principal con los controladores BC secundarios, de 2 salidas, gama City Multi, modelo CMY-R202S-G "MITSUBISHI ELECTRIC", capacidad frigorífica nominal aguas abajo superior a 40 kW e inferior o igual a 69 kW. (material) | 1.000 | 3170556.00 | 3170556.00 |
| mo005 | h | Oficial instalador de aire acondicionado. (mano de obra) | 0.057 | 68578.53 | 3908.98 |
| mo104 | h | Medio oficial instalador de aire acondicionado. (mano de obra) | 0.057 | 42707.99 | 2434.36 |
| % | % | Herramientas | 2 % | 3176899.34 | 63537.99 |
|  |  | Costes directos |  |  | 3240437.33 |
