# Depósito de superficie

- Propiedad del archivo: CYPE INGENIEROS, S.A.
- Formato: FIEBDC-3/2002
- Ámbito geográfico: Paraguay
- Divisa: PYG
- Costes indirectos: 3.00 %
- Gastos generales: 13.00 %
- Beneficio industrial: 6.00 %
- IVA: 10.00 %

## I Instalaciones

### IC Calefacción, refrigeración, climatización y agua caliente sanitaria

#### ICD Combustible líquido

**ICD020** Ud Depósito de superficie.
Depósito homologado de gas oil de superficie de chapa de acero para instalación en interior de edificaciones, de simple pared contenido en cubeto, con una capacidad de 1500 litros, para pequeños consumos individuales. Incluso medidor de nivel, interruptor de nivel, canalización hasta caldera con tubería de cobre de 18 mm de diámetro protegida con funda de tubo de PVC, boca para la carga, tubería de ventilación, tapa de registro, válvulas y accesorios de conexión, y elementos de protección según normativa. Totalmente montado, conexionado y probado.
Incluye: Colocación del depósito sobre los apoyos. Montaje de válvulas y accesorios. Colocación de la boca para la carga y la tapa de registro. Colocación de la tubería de ventilación. Colocación y fijación de la canalización hasta la caldera. Conexión a la red de tierra.
Criterio de medición de proyecto: Número de unidades previstas, según documentación gráfica de Proyecto.
Criterio de medición de obra: Se medirá el número de unidades realmente ejecutadas según especificaciones de Proyecto.

| Código | Ud | Descripción | Rendimiento | Precio | Importe |
|---|---|---|---|---|---|
| mt38dep010h | Ud | Depósito de gas oil de chapa de acero, de superficie, de simple pared contenido en cubeto, con una capacidad de 1500 litros, para pequeños consumos individuales. Tratamiento exterior: granallado SA 2 1/2 y acabado mediante imprimación de epoxi-poliamida y poliuretano blanco. Incluso tapón de drenaje y elementos de protección según normativa. (material) | 1.000 | 8389621.00 | 8389621.00 |
| mt38dep022a | Ud | Indicador de nivel para depósito de combustibles líquidos. (material) | 1.000 | 1824614.00 | 1824614.00 |
| mt38dep023a | Ud | Interruptor de nivel para depósito de combustibles líquidos. (material) | 1.000 | 342276.00 | 342276.00 |
| mt38dep024c | Ud | Conjunto de boca para la carga, valvulería y accesorios de conexión para depósito de combustibles líquidos. (material) | 1.000 | 993887.00 | 993887.00 |
| mt43tco010ca | m | Tubo de cobre estirado en frío sin soldadura, diámetro D=16/18 mm y 1 mm de espesor. (material) | 12.380 | 24706.00 | 305860.28 |
| mt35aia090ad | m | Tubo rígido de PVC, enchufable, curvable en caliente, de color negro, de 32 mm de diámetro nominal, para canalización fija en superficie. Resistencia a la compresión 1250 N, resistencia al impacto 2 julios, temperatura de trabajo -5°C hasta 60°C, con grado de protección IP547, propiedades eléctricas: aislante, no propagador de la llama. Incluso abrazaderas, elementos de sujeción y accesorios (curvas, manguitos, tees 90°, codos y curvas flexibles). (material) | 10.000 | 32052.00 | 320520.00 |
| mt38dep027a | Ud | Tapa de registro de 40x40 cm, para inspección de depósito de combustibles líquidos de superficie. Incluso accesorios. (material) | 1.000 | 406614.00 | 406614.00 |
| mq07gte010c | h | Grúa autopropulsada de brazo telescópico con una capacidad de elevación de 30 t y 27 m de altura máxima de trabajo. (maquinaria) | 2.000 | 422752.00 | 845504.00 |
| mo004 | h | Oficial calefactor. (mano de obra) | 5.424 | 68578.53 | 371969.95 |
| mo103 | h | Medio oficial calefactor. (mano de obra) | 5.424 | 42707.99 | 231648.14 |
| % | % | Herramientas | 2 % | 14032514.37 | 280650.29 |
|  |  | Costes directos |  |  | 14313164.66 |
