# Medidor de gas oil

- Propiedad del archivo: CYPE INGENIEROS, S.A.
- Formato: FIEBDC-3/2002
- Ámbito geográfico: Paraguay
- Divisa: PYG
- Costes indirectos: 3.00 %
- Gastos generales: 13.00 %
- Beneficio industrial: 6.00 %
- IVA: 10.00 %

## I Instalaciones

### IC Calefacción, refrigeración, climatización y agua caliente sanitaria

#### ICD Combustible líquido

**ICD170** Ud Medidor de gas oil.
Medidor de gas oil, para roscar, de 1/8" de diámetro nominal, caudal máximo de 80 l/h y temperatura máxima del líquido conducido 50°C. Incluso elementos de montaje y demás accesorios necesarios para su correcto funcionamiento. Totalmente montado, conexionado y probado.
Incluye: Replanteo. Colocación del medidor. Conexionado.
Criterio de medición de proyecto: Número de unidades previstas, según documentación gráfica de Proyecto.
Criterio de medición de obra: Se medirá el número de unidades realmente ejecutadas según especificaciones de Proyecto.

| Código | Ud | Descripción | Rendimiento | Precio | Importe |
|---|---|---|---|---|---|
| mt38sss200a | Ud | Medidor de gas oil, para roscar, de 1/8" de diámetro nominal, caudal máximo de 80 l/h y temperatura máxima del líquido conducido 50°C, incluso racores de conexión. (material) | 1.000 | 2500464.00 | 2500464.00 |
| mo004 | h | Oficial calefactor. (mano de obra) | 0.458 | 70501.64 | 32289.75 |
| % | % | Herramientas | 2 % | 2532753.75 | 50655.08 |
|  |  | Costes directos |  |  | 2583408.83 |
