# Salida de cables empotrada

- Propiedad del archivo: CYPE INGENIEROS, S.A.
- Formato: FIEBDC-3/2002
- Ámbito geográfico: Paraguay
- Divisa: PYG
- Costes indirectos: 3.00 %
- Gastos generales: 13.00 %
- Beneficio industrial: 6.00 %
- IVA: 10.00 %

## I Instalaciones

### IE Eléctricas

#### IEM Mecanismos

**IEM080** Ud Salida de cables empotrada.
Salida de cables, gama alta, con bornes dobles para 4 conductores de hasta 2,5 mm² de sección, tensión nominal 400 V y brida de sujeción, con tapa redonda, de color. Instalación empotrada.
Criterio de valoración económica: El precio no incluye la caja para mecanismo empotrado ni el marco embellecedor.
Incluye: Montaje, conexionado y comprobación de su correcto funcionamiento.
Criterio de medición de proyecto: Número de unidades previstas, según documentación gráfica de Proyecto.
Criterio de medición de obra: Se medirá el número de unidades realmente ejecutadas según especificaciones de Proyecto.

| Código | Ud | Descripción | Rendimiento | Precio | Importe |
|---|---|---|---|---|---|
| mt33gag820a | Ud | Salida de cables, para empotrar, gama alta, con bornes dobles para 4 conductores de hasta 2,5 mm² de sección, tensión nominal 400 V y brida de sujeción. (material) | 1.000 | 84399.00 | 84399.00 |
| mt33gag825b | Ud | Tapa redonda para salida de cables, gama alta, de color. (material) | 1.000 | 48628.00 | 48628.00 |
| mo003 | h | Oficial electricista. (mano de obra) | 0.114 | 68578.53 | 7817.95 |
| % | % | Herramientas | 2 % | 140844.95 | 2816.90 |
|  |  | Costes directos |  |  | 143661.85 |
