# Caja para mecanismo, empotrada en entramados autoportantes de placas o cielorrasos de placas

- Propiedad del archivo: CYPE INGENIEROS, S.A.
- Formato: FIEBDC-3/2002
- Ámbito geográfico: Paraguay
- Divisa: PYG
- Costes indirectos: 3.00 %
- Gastos generales: 13.00 %
- Beneficio industrial: 6.00 %
- IVA: 10.00 %

## I Instalaciones

### IE Eléctricas

#### IEM Mecanismos

**IEM011** Ud Caja para mecanismo, empotrada en entramados autoportantes de placas o cielorrasos de placas.
Caja universal de 1 elemento, con pestañas de sujeción, de plástico ABS autoextinguible, libre de halógenos, enlazable, de 65 mm de diámetro y 40 mm de ancho, con grados de protección IP30 e IK07, según IEC 60439. Instalación empotrada en entramados autoportantes de placas o cielorrasos de placas.
Incluye: Replanteo. Montaje. Colocación.
Criterio de medición de proyecto: Número de unidades previstas, según documentación gráfica de Proyecto.
Criterio de medición de obra: Se medirá el número de unidades realmente ejecutadas según especificaciones de Proyecto.

| Código | Ud | Descripción | Rendimiento | Precio | Importe |
|---|---|---|---|---|---|
| mt33cmg020a | Ud | Caja universal de 1 elemento, con pestañas de sujeción, de plástico ABS autoextinguible, libre de halógenos, enlazable, de 65 mm de diámetro y 40 mm de ancho, con grados de protección IP30 e IK07, según IEC 60439, para empotrar en entramados autoportantes de placas y cielorrasos de placas, incluso tornillos de fijación del mecanismo. (material) | 1.000 | 8269.00 | 8269.00 |
| mo003 | h | Oficial electricista. (mano de obra) | 0.092 | 70501.64 | 6486.15 |
| % | % | Herramientas | 2 % | 14755.15 | 295.10 |
|  |  | Costes directos |  |  | 15050.25 |
