# Regulador empotrado

- Propiedad del archivo: CYPE INGENIEROS, S.A.
- Formato: FIEBDC-3/2002
- Ámbito geográfico: Paraguay
- Divisa: PYG
- Costes indirectos: 3.00 %
- Gastos generales: 13.00 %
- Beneficio industrial: 6.00 %
- IVA: 10.00 %

## I Instalaciones

### IE Eléctricas

#### IEM Mecanismos

**IEM103** Ud Regulador empotrado.
Regulador con mando rotativo para altavoz, serie básica formado por mecanismo para potenciómetro con accionamiento por mando rotativo para altavoz de 3 W de potencia, tapa con símbolo con mando rotativo para potenciómetro con accionamiento por mando rotativo para altavoz, de material termoplástico, libre de halógenos, color blanco acabado brillante y marco embellecedor para 1 elemento, de material termoplástico, libre de halógenos, color blanco acabado brillante. Instalación empotrada.
Criterio de valoración económica: El precio no incluye la caja para mecanismo empotrado.
Incluye: Montaje, conexionado y comprobación de su correcto funcionamiento.
Criterio de medición de proyecto: Número de unidades previstas, según documentación gráfica de Proyecto.
Criterio de medición de obra: Se medirá el número de unidades realmente ejecutadas según especificaciones de Proyecto.

| Código | Ud | Descripción | Rendimiento | Precio | Importe |
|---|---|---|---|---|---|
| mt40nie010a | Ud | Mecanismo para potenciómetro con accionamiento por mando rotativo para altavoz de 3 W de potencia, alimentación a 12 V, impedancia característica 27 Ohm, grado de protección IP20, para empotrar. (material) | 1.000 | 234922.00 | 234922.00 |
| mt40nie011a | Ud | Tapa con símbolo con mando rotativo para potenciómetro con accionamiento por mando rotativo para altavoz, de material termoplástico, libre de halógenos, color blanco acabado brillante, grado de protección IP20. (material) | 1.000 | 214308.00 | 214308.00 |
| mt33nie001aaa | Ud | Marco embellecedor para 1 elemento, de material termoplástico, libre de halógenos, color blanco acabado brillante. (material) | 1.000 | 55924.00 | 55924.00 |
| mo003 | h | Oficial electricista. (mano de obra) | 0.217 | 73602.09 | 15971.65 |
| % | % | Herramientas | 2 % | 521125.65 | 10422.51 |
|  |  | Costes directos |  |  | 531548.16 |
