# Torre para depósito aéreo

- Propiedad del archivo: CYPE INGENIEROS, S.A.
- Formato: FIEBDC-3/2002
- Ámbito geográfico: Paraguay
- Divisa: PYG
- Costes indirectos: 3.00 %
- Gastos generales: 13.00 %
- Beneficio industrial: 6.00 %
- IVA: 10.00 %

## I Instalaciones

### IF Plomería

#### IFD Depósitos/grupos de presión

**IFD065** Ud Torre para depósito aéreo.
Torre metálica de celosía de 6 m de altura para depósito aéreo de hasta 1000 l, con escalera de acceso, protección superior para el instalador y base de fijación del depósito de 0,55x0,55 m, empotrada en dado de hormigón fck 250, HM-25/B/20/I, elaborado en planta, vaciado desde camión, en suelo no cohesivo. Incluso excavación para fundación con medios mecánicos, transporte y descarga. Totalmente montada.
Incluye: Replanteo. Transporte y descarga. Excavación de la fundación. Eliminación de las tierras sueltas del fondo de la excavación. Montaje de la torre. Izado de la torre. Colocación y aplomado. Vaciado y compactación del hormigón. Eliminación de restos, limpieza final y retirada de escombros. Carga de escombros sobre camión o contenedor.
Criterio de medición de proyecto: Número de unidades previstas, según documentación gráfica de Proyecto.
Criterio de medición de obra: Se medirá el número de unidades realmente ejecutadas según especificaciones de Proyecto.

| Código | Ud | Descripción | Rendimiento | Precio | Importe |
|---|---|---|---|---|---|
| mt37tod010h | Ud | Torre metálica de celosía de 6 m de altura para depósito aéreo de hasta 1000 l, con escalera de acceso, protección superior para el instalador y base de fijación del depósito de 0,55x0,55 m. (material) | 1.000 | 8286166.00 | 8286166.00 |
| mt10hmf130nFd | m³ | Hormigón masivo fck 250, tipo HM-25/B/19/I, elaborado en planta. (material) | 1.728 | 869205.00 | 1501986.24 |
| mq04cag010a | h | Camión con grúa de hasta 6 t. (maquinaria) | 0.200 | 312016.00 | 62403.20 |
| mq01exn010i | h | Miniretroexcavadora sobre neumáticos, de 37,5 kW. (maquinaria) | 0.430 | 288355.00 | 123992.65 |
| mo020 | h | Oficial de construcción. (mano de obra) | 1.602 | 66739.25 | 106916.28 |
| mo077 | h | Medio oficial de construcción. (mano de obra) | 1.602 | 42789.48 | 68548.75 |
| % | % | Herramientas | 2 % | 10150013.12 | 203000.26 |
|  |  | Costes directos |  |  | 10353013.38 |
