# Registro

- Propiedad del archivo: CYPE INGENIEROS, S.A.
- Formato: FIEBDC-3/2002
- Ámbito geográfico: Paraguay
- Divisa: PYG
- Costes indirectos: 3.00 %
- Gastos generales: 13.00 %
- Beneficio industrial: 6.00 %
- IVA: 10.00 %

## I Instalaciones

### IF Plomería

#### IFW Elementos

**IFW070** Ud Registro.
Formación de registro enterrada, de dimensiones interiores 63x63x125 cm, construida con mampostería de ladrillo cerámico perforado, de 1/2 pie de espesor, asentado con mortero de cemento, confeccionado en obra, dosaje 1:6, sobre solera de hormigón masivo fck 300, HM-30/B/20/I+Qb de 15 cm de espesor, enfoscada y bruñida interiormente con mortero de cemento, confeccionado en obra, con aditivo hidrófugo, dosaje 1:3 formando aristas y esquinas a media caña, con marco y tapa de fundición carga de rotura 125 kN, para alojamiento de la válvula; previa excavación con medios mecánicos y posterior relleno del trasdós con material granular. Incluso mortero para sellado de juntas.
Criterio de valoración económica: El precio no incluye la válvula.
Incluye: Replanteo. Excavación con medios mecánicos. Eliminación de las tierras sueltas del fondo de la excavación. Vaciado y compactación del hormigón en formación de solera. Formación de la obra de mampostería con ladrillos, previamente humedecidos, colocados con mortero. Revoque y bruñido con mortero, redondeando los ángulos del fondo y de las paredes interiores de la registro. Conexionado de los tubos a la registro. Colocación de la tapa. Relleno del trasdós.
Criterio de medición de proyecto: Número de unidades previstas, según documentación gráfica de Proyecto.
Criterio de medición de obra: Se medirá el número de unidades realmente ejecutadas según especificaciones de Proyecto.

| Código | Ud | Descripción | Rendimiento | Precio | Importe |
|---|---|---|---|---|---|
| mt10hmf130iOe | m³ | Hormigón masivo fck 300, tipo HM-30/B/19/I+Qb, elaborado en planta, con cemento resistente a sulfatos SR. (material) | 0.185 | 1284244.00 | 237585.14 |
| mt04lpv010a | Ud | Ladrillo cerámico perforado (panal), para revestir, 24x11,5x9 cm, densidad 780 kg/m³. (material) | 133.000 | 2365.00 | 314545.00 |
| mt08aaa010a | m³ | Agua. (material) | 0.019 | 9276.00 | 176.24 |
| mt01arg005a | t | Arena de cantera, para mortero preparado en obra. (material) | 0.151 | 106727.00 | 16115.78 |
| mt08cem000p | kg | Cemento gris en bolsas. (material) | 35.014 | 1187.00 | 41561.62 |
| mt08adt010 | kg | Aditivo hidrófugo para impermeabilización de morteros u hormigones. (material) | 0.479 | 7421.00 | 3554.66 |
| mt11tfa010c | Ud | Marco y tapa de fundición, 60x60 cm, para registro registrable, carga de rotura 125 kN. (material) | 1.000 | 582581.00 | 582581.00 |
| mt01arr010a | t | Grava de cantera, de 19 a 25 mm de diámetro. (material) | 1.548 | 68187.00 | 105553.48 |
| mq01ret020b | h | Retrocargadora sobre neumáticos, de 70 kW. (maquinaria) | 0.233 | 233441.00 | 54391.75 |
| mq06hor010 | h | Hormigonera eléctrica con una capacidad de amasado de 160 l. (maquinaria) | 0.068 | 19690.00 | 1338.92 |
| au00auh040 |  | Vibrador de hormigón, eléctrico. | 1.000 | 0.00 | 0.00 |
| mo020 | h | Oficial de construcción. (mano de obra) | 2.611 | 68610.61 | 179142.30 |
| mo113 | h | Ayudante de construcción. (mano de obra) | 2.882 | 42327.30 | 121987.28 |
| % | % | Herramientas | 2 % | 1658533.17 | 33170.66 |
|  |  | Costes directos |  |  | 1691703.83 |
