# Registro

- Propiedad del archivo: CYPE INGENIEROS, S.A.
- Formato: FIEBDC-3/2002
- Ámbito geográfico: Paraguay
- Divisa: PYG
- Costes indirectos: 3.00 %
- Gastos generales: 13.00 %
- Beneficio industrial: 6.00 %
- IVA: 10.00 %

## I Instalaciones

### IF Plomería

#### IFW Elementos

**IFW070** Ud Registro.
Formación de registro enterrada, de dimensiones interiores 60x60x60 cm, de hormigón masivo "in situ" fck 350, HM-35/P/20/I+Qb, sobre solera de hormigón masivo fck 300, HM-30/B/20/I+Qb de 15 cm de espesor, con marco y tapa de fundición carga de rotura 125 kN, para alojamiento de la válvula; previa excavación con medios mecánicos y posterior relleno del trasdós con material granular. Incluso molde reutilizable de chapa metálica, amortizable en 20 usos.
Criterio de valoración económica: El precio no incluye la válvula.
Incluye: Replanteo. Excavación con medios mecánicos. Eliminación de las tierras sueltas del fondo de la excavación. Vaciado y compactación del hormigón en formación de solera. Colocación del encofrado metálico. Vaciado y compactación del hormigón en formación de la registro previa humectación del encofrado. Retirada del encofrado. Conexionado de los tubos a la registro. Colocación de la tapa. Relleno del trasdós.
Criterio de medición de proyecto: Número de unidades previstas, según documentación gráfica de Proyecto.
Criterio de medición de obra: Se medirá el número de unidades realmente ejecutadas según especificaciones de Proyecto.

| Código | Ud | Descripción | Rendimiento | Precio | Importe |
|---|---|---|---|---|---|
| mt10hmf130iOe | m³ | Hormigón masivo fck 300, tipo HM-30/B/19/I+Qb, elaborado en planta, con cemento resistente a sulfatos SR. (material) | 0.122 | 1277138.00 | 155810.84 |
| mt08aaa010a | m³ | Agua. (material) | 0.006 | 9226.00 | 55.36 |
| mt01arg005a | t | Arena de cantera, para mortero preparado en obra. (material) | 0.040 | 106133.00 | 4245.32 |
| mt08cem000p | kg | Cemento gris en bolsas. (material) | 12.150 | 1181.00 | 14349.15 |
| mt08adt010 | kg | Aditivo hidrófugo para impermeabilización de morteros u hormigones. (material) | 0.243 | 7381.00 | 1793.58 |
| mt08epr030c | Ud | Molde reutilizable para formación de registros de sección cuadrada de 60x60x60 cm, de chapa metálica, incluso accesorios de montaje. (material) | 0.050 | 2263964.00 | 113198.20 |
| mt10hmf130iRh | m³ | Hormigón masivo fck 350, tipo HM-35/P/19/I+Qb, elaborado en planta, con cemento resistente a sulfatos SR. (material) | 0.207 | 1366269.00 | 282817.68 |
| mt11tfa010c | Ud | Marco y tapa de fundición, 60x60 cm, para registro registrable, carga de rotura 125 kN. (material) | 1.000 | 572965.00 | 572965.00 |
| mt01arr010a | t | Grava de cantera, de 19 a 25 mm de diámetro. (material) | 0.581 | 67807.00 | 39395.87 |
| mq01ret020b | h | Retrocargadora sobre neumáticos, de 70 kW. (maquinaria) | 0.082 | 230431.00 | 18895.34 |
| au00auh040 |  | Vibrador de hormigón, eléctrico. | 1.000 | 0.00 | 0.00 |
| mo020 | h | Oficial de construcción. (mano de obra) | 1.270 | 66739.25 | 84758.85 |
| mo113 | h | Ayudante de construcción. (mano de obra) | 0.961 | 41172.67 | 39566.94 |
| % | % | Herramientas | 2 % | 1327852.13 | 26557.04 |
|  |  | Costes directos |  |  | 1354409.17 |
