# Registro

- Propiedad del archivo: CYPE INGENIEROS, S.A.
- Formato: FIEBDC-3/2002
- Ámbito geográfico: Paraguay
- Divisa: PYG
- Costes indirectos: 3.00 %
- Gastos generales: 13.00 %
- Beneficio industrial: 6.00 %
- IVA: 10.00 %

## I Instalaciones

### IF Plomería

#### IFW Elementos

**IFW070** Ud Registro.
Suministro y montaje de registro enterrada, de dimensiones interiores 55x55x55, prefabricada de polipropileno, sobre solera de hormigón masivo fck 200, HM-20/B/20/I de 15 cm de espesor, con tapa prefabricada de PVC, para alojamiento de la válvula; previa excavación con medios manuales y posterior relleno del trasdós con material granular.
Criterio de valoración económica: El precio no incluye la válvula.
Incluye: Replanteo. Excavación con medios manuales. Eliminación de las tierras sueltas del fondo de la excavación. Vaciado y compactación del hormigón en formación de solera. Colocación de la registro prefabricada. Ejecución de taladros para el paso de los tubos. Conexionado de los tubos a la registro. Colocación de la tapa. Relleno del trasdós.
Criterio de medición de proyecto: Número de unidades previstas, según documentación gráfica de Proyecto.
Criterio de medición de obra: Se medirá el número de unidades realmente ejecutadas según especificaciones de Proyecto.

| Código | Ud | Descripción | Rendimiento | Precio | Importe |
|---|---|---|---|---|---|
| mt10hmf130nwd | m³ | Hormigón masivo fck 200, tipo HM-20/B/19/I, elaborado en planta. (material) | 0.108 | 788653.00 | 85174.52 |
| mt11arp100c | Ud | Registro de polipropileno, 55x55x55 cm. (material) | 1.000 | 1698481.00 | 1698481.00 |
| mt08aaa010a | m³ | Agua. (material) | 0.006 | 9226.00 | 55.36 |
| mt01arg005a | t | Arena de cantera, para mortero preparado en obra. (material) | 0.034 | 106133.00 | 3608.52 |
| mt08cem000p | kg | Cemento gris en bolsas. (material) | 10.209 | 1181.00 | 12056.83 |
| mt08adt010 | kg | Aditivo hidrófugo para impermeabilización de morteros u hormigones. (material) | 0.204 | 7381.00 | 1505.72 |
| mt11arp050i | Ud | Tapa de PVC, para registros de plomería de 55x55 cm, con cierre hermético al paso de los olores mefíticos. (material) | 1.000 | 1997638.00 | 1997638.00 |
| mt01arr010a | t | Grava de cantera, de 19 a 25 mm de diámetro. (material) | 0.497 | 67807.00 | 33700.08 |
| au00auh040 |  | Vibrador de hormigón, eléctrico. | 1.000 | 0.00 | 0.00 |
| mo020 | h | Oficial de construcción. (mano de obra) | 0.595 | 66739.25 | 39709.85 |
| mo113 | h | Ayudante de construcción. (mano de obra) | 1.525 | 41172.67 | 62788.32 |
| % | % | Herramientas | 2 % | 3934718.20 | 78694.36 |
|  |  | Costes directos |  |  | 4013412.56 |
