# Luminaria para industria. Instalación suspendida

- Propiedad del archivo: CYPE INGENIEROS, S.A.
- Formato: FIEBDC-3/2002
- Ámbito geográfico: Paraguay
- Divisa: PYG
- Costes indirectos: 3.00 %
- Gastos generales: 13.00 %
- Beneficio industrial: 6.00 %
- IVA: 10.00 %

## I Instalaciones

### II Iluminación

#### III Interior

**III070** Ud Luminaria para industria. Instalación suspendida.
Luminaria para industria, de chapa de acero, acabado termoesmaltado, de color grafito acabado texturizado, regulación DALI, de 390 W, alimentación a 220/240 V y 50-60 Hz, de 640x1200x104 mm, con lámpara LED, temperatura de color 4000 K, óptica formada por reflector de alto rendimiento, haz de luz intensivo, altura máxima de instalación 20 m, difusor de polimetilmetacrilato (PMMA), índice de reproducción cromática mayor de 80, flujo luminoso 48196 lúmenes, grado de protección IP54, con cable tripolar, con conductor flexible de cobre clase 5 de 1 mm² de sección, con aislamiento libre de halógenos, de 1,5 m de longitud y cuatro puntos de anclaje, con sistema con cable de acero para instalación de luminaria suspendida regulable en altura. Instalación suspendida.
Incluye: Replanteo. Montaje, conexionado y comprobación de su correcto funcionamiento.
Criterio de medición de proyecto: Número de unidades previstas, según documentación gráfica de Proyecto.
Criterio de medición de obra: Se medirá el número de unidades realmente ejecutadas según especificaciones de Proyecto.

| Código | Ud | Descripción | Rendimiento | Precio | Importe |
|---|---|---|---|---|---|
| mt34lle205l | Ud | Luminaria para industria, de chapa de acero, acabado termoesmaltado, de color grafito acabado texturizado, regulación DALI, de 390 W, alimentación a 220/240 V y 50-60 Hz, de 640x1200x104 mm, con lámpara LED, temperatura de color 4000 K, óptica formada por reflector de alto rendimiento, haz de luz intensivo, altura máxima de instalación 20 m, difusor de polimetilmetacrilato (PMMA), índice de reproducción cromática mayor de 80, flujo luminoso 48196 lúmenes, grado de protección IP54, con cable tripolar, con conductor flexible de cobre clase 5 de 1 mm² de sección, con aislamiento libre de halógenos, de 1,5 m de longitud y cuatro puntos de anclaje, para suspender de techo o estructura. (material) | 1.000 | 18121161.00 | 18121161.00 |
| mt34lle201b | Ud | Sistema con cable de acero para instalación de luminaria suspendida regulable en altura. (material) | 1.000 | 489880.00 | 489880.00 |
| mo003 | h | Oficial electricista. (mano de obra) | 0.286 | 68578.53 | 19613.46 |
| mo102 | h | Medio oficial electricista. (mano de obra) | 0.286 | 42707.99 | 12214.49 |
| % | % | Herramientas | 2 % | 18642868.95 | 372857.38 |
|  |  | Costes directos |  |  | 19015726.33 |
