# Campana LED para industria. Instalación suspendida

- Propiedad del archivo: CYPE INGENIEROS, S.A.
- Formato: FIEBDC-3/2002
- Ámbito geográfico: Paraguay
- Divisa: PYG
- Costes indirectos: 3.00 %
- Gastos generales: 13.00 %
- Beneficio industrial: 6.00 %
- IVA: 10.00 %

## I Instalaciones

### II Iluminación

#### III Interior

**III075** Ud Campana LED para industria. Instalación suspendida.
Campana LED para industria, no regulable, de 388 mm de diámetro y 200 mm de altura, de 240 W, alimentación a 220/240 V y 50-60 Hz, con lámpara LED SMD, temperatura de color 4000 K, cuerpo de aluminio extruido de color negro, haz de luz extensivo 120° y difusor de policarbonato, índice de deslumbramiento unificado menor de 19, índice de reproducción cromática mayor de 80, flujo luminoso 29336 lúmenes, grado de protección IP65, con cadena de acero de 1,5 m de longitud. Instalación suspendida.
Incluye: Replanteo. Montaje, conexionado y comprobación de su correcto funcionamiento.
Criterio de medición de proyecto: Número de unidades previstas, según documentación gráfica de Proyecto.
Criterio de medición de obra: Se medirá el número de unidades realmente ejecutadas según especificaciones de Proyecto.

| Código | Ud | Descripción | Rendimiento | Precio | Importe |
|---|---|---|---|---|---|
| mt34clg010w | Ud | Campana LED para industria, no regulable, de 388 mm de diámetro y 200 mm de altura, de 240 W, alimentación a 220/240 V y 50-60 Hz, con lámpara LED SMD, temperatura de color 4000 K, cuerpo de aluminio extruido de color negro, haz de luz extensivo 120° y difusor de policarbonato, índice de deslumbramiento unificado menor de 19, índice de reproducción cromática mayor de 80, flujo luminoso 29336 lúmenes, grado de protección IP65. (material) | 1.000 | 4087639.00 | 4087639.00 |
| mt34clg011a | Ud | Cadena de acero de 1,5 m de longitud, para instalación suspendida de campana LED. (material) | 1.000 | 109837.00 | 109837.00 |
| mo003 | h | Oficial electricista. (mano de obra) | 0.401 | 68578.53 | 27499.99 |
| mo102 | h | Medio oficial electricista. (mano de obra) | 0.401 | 42707.99 | 17125.90 |
| % | % | Herramientas | 2 % | 4242101.89 | 84842.04 |
|  |  | Costes directos |  |  | 4326943.93 |
