# Pieza para carril electrificado trifásico

- Propiedad del archivo: CYPE INGENIEROS, S.A.
- Formato: FIEBDC-3/2002
- Ámbito geográfico: Paraguay
- Divisa: PYG
- Costes indirectos: 3.00 %
- Gastos generales: 13.00 %
- Beneficio industrial: 6.00 %
- IVA: 10.00 %

## I Instalaciones

### II Iluminación

#### III Interior

**III201** Ud Pieza para carril electrificado trifásico.
Toma de corriente con toma de tierra a la izquierda, de color blanco, para carril electrificado trifásico universal.
Incluye: Replanteo y trazado. Montaje, conexionado y comprobación de su correcto funcionamiento.
Criterio de medición de proyecto: Número de unidades previstas, según documentación gráfica de Proyecto.
Criterio de medición de obra: Se medirá el número de unidades realmente ejecutadas según especificaciones de Proyecto.

| Código | Ud | Descripción | Rendimiento | Precio | Importe |
|---|---|---|---|---|---|
| mt34ctl020p | Ud | Toma de corriente con toma de tierra a la izquierda, de color blanco, para carril electrificado trifásico universal. (material) | 1.000 | 102832.00 | 102832.00 |
| mo003 | h | Oficial electricista. (mano de obra) | 0.172 | 68578.53 | 11795.51 |
| mo102 | h | Medio oficial electricista. (mano de obra) | 0.172 | 42707.99 | 7345.77 |
| % | % | Herramientas | 2 % | 121973.28 | 2439.47 |
|  |  | Costes directos |  |  | 124412.75 |
