# Canalización de enlace superior

- Propiedad del archivo: CYPE INGENIEROS, S.A.
- Formato: FIEBDC-3/2002
- Ámbito geográfico: Paraguay
- Divisa: PYG
- Costes indirectos: 3.00 %
- Gastos generales: 13.00 %
- Beneficio industrial: 6.00 %
- IVA: 10.00 %

## I Instalaciones

### IL Infraestructura de telecomunicaciones

#### ILE Canalizaciones de enlace

**ILE030** m Canalización de enlace superior.
Canalización de enlace superior entre el punto de entrada general superior del edificio y el RITS, RITU o RITM, para edificio multifamiliar, formada por canal protectora con 2 espacios independientes de PVC rígido de 60x190 mm. Instalación en superficie. Incluso accesorios y tabiques separadores.
Incluye: Replanteo del recorrido de la canalización. Colocación y fijación de la canal protectora.
Criterio de medición de proyecto: Longitud medida según documentación gráfica de Proyecto.
Criterio de medición de obra: Se medirá la longitud realmente ejecutada según especificaciones de Proyecto.

| Código | Ud | Descripción | Rendimiento | Precio | Importe |
|---|---|---|---|---|---|
| mt35ait040am | m | Canal protectora de PVC rígido, de 60x190 mm, para alojamiento de cables eléctricos, incluso accesorios. Con grado de protección IP4X. (material) | 1.000 | 424768.00 | 424768.00 |
| mt35ait050c | m | Tabique separador, de PVC rígido, de 53 mm de altura. (material) | 2.000 | 40402.00 | 80804.00 |
| mo001 | h | Oficial instalador de telecomunicaciones. (mano de obra) | 0.069 | 70501.64 | 4864.61 |
| mo056 | h | Medio oficial instalador de telecomunicaciones. (mano de obra) | 0.069 | 43905.42 | 3029.47 |
| % | % | Herramientas | 2 % | 513466.08 | 10269.32 |
|  |  | Costes directos |  |  | 523735.40 |
