# Extractor eólico híbrido para la extracción del radón

- Propiedad del archivo: CYPE INGENIEROS, S.A.
- Formato: FIEBDC-3/2002
- Ámbito geográfico: Paraguay
- Divisa: PYG
- Costes indirectos: 3.00 %
- Gastos generales: 13.00 %
- Beneficio industrial: 6.00 %
- IVA: 10.00 %

## I Instalaciones

### IN Protección frente al radón

#### IND Despresurización del terreno

**IND040** Ud Extractor eólico híbrido para la extracción del radón.
Extractor eólico híbrido, de aluminio resistente a la corrosión, de 250 mm de diámetro nominal de entrada, de 1000 m³/h de caudal máximo, con motor de tipo EC de bajo consumo de accionamiento automático, para la extracción del radón. Incluso accesorios de conexión y piezas especiales.
Incluye: Colocación y fijación. Conexionado y comprobación de su correcto funcionamiento.
Criterio de medición de proyecto: Número de unidades previstas, según documentación gráfica de Proyecto.
Criterio de medición de obra: Se medirá el número de unidades realmente ejecutadas según especificaciones de Proyecto.

| Código | Ud | Descripción | Rendimiento | Precio | Importe |
|---|---|---|---|---|---|
| mt41eer010a | m | Extractor eólico híbrido, de aluminio resistente a la corrosión, de 250 mm de diámetro nominal de entrada, de 1000 m³/h de caudal máximo, con motor de tipo EC de bajo consumo de accionamiento automático, para la extracción del radón, con accesorios de conexión y piezas especiales. (material) | 1.000 | 6640154.00 | 6640154.00 |
| op00ato010 |  | Atornillador. | 1.000 | 0.00 | 0.00 |
| op00mar010 |  | Martillo. | 1.000 | 0.00 | 0.00 |
| mo011 | h | Oficial montador. (mano de obra) | 0.229 | 68578.53 | 15704.48 |
| mo080 | h | Medio oficial montador. (mano de obra) | 0.229 | 42789.48 | 9798.79 |
| % | % | Herramientas | 2 % | 6665657.27 | 133313.15 |
|  |  | Costes directos |  |  | 6798970.42 |
