# Pileta de patio

- Propiedad del archivo: CYPE INGENIEROS, S.A.
- Formato: FIEBDC-3/2002
- Ámbito geográfico: Paraguay
- Divisa: PYG
- Costes indirectos: 3.00 %
- Gastos generales: 13.00 %
- Beneficio industrial: 6.00 %
- IVA: 10.00 %

## I Instalaciones

### IS Evacuación de aguas

#### ISD Ramales 45° simples individuales

**ISD008** Ud Pileta de patio.
Pileta de patio de polipropileno, de color azul, de 110 mm de diámetro, con tres entradas de 40 mm de diámetro y una salida de 50 mm de diámetro, con rejilla de acero inoxidable, colocado superficialmente bajo la losa. Incluso prolongador.
Incluye: Presentación en seco de los tubos. Montaje, conexionado y comprobación de su correcto funcionamiento.
Criterio de medición de proyecto: Número de unidades previstas, según documentación gráfica de Proyecto.
Criterio de medición de obra: Se medirá el número de unidades realmente ejecutadas según especificaciones de Proyecto.

| Código | Ud | Descripción | Rendimiento | Precio | Importe |
|---|---|---|---|---|---|
| mt36abn200a | Ud | Pileta de patio de polipropileno, de color azul, de 110 mm de diámetro, con tres entradas de 40 mm de diámetro y una salida de 50 mm de diámetro. (material) | 1.000 | 111934.00 | 111934.00 |
| mt36abn204a | Ud | Rejilla de acero inoxidable, para pileta de patio de 110 mm de diámetro. (material) | 1.000 | 114830.00 | 114830.00 |
| mt36abn015a | Ud | Tubo multicapa de polipropileno, insonorizado y resistente al fuego (reacción al fuego clase B-s1, d0 ), libre de halógenos, de 110 mm de diámetro y 500 mm de longitud, para prolongación de pileta de patio. (material) | 1.000 | 119223.00 | 119223.00 |
| mo008 | h | Oficial plomero. (mano de obra) | 0.286 | 68578.53 | 19613.46 |
| mo107 | h | Medio oficial plomero. (mano de obra) | 0.143 | 42707.99 | 6107.24 |
| % | % | Herramientas | 2 % | 371707.70 | 7434.15 |
|  |  | Costes directos |  |  | 379141.85 |
