# Pileta de patio

- Propiedad del archivo: CYPE INGENIEROS, S.A.
- Formato: FIEBDC-3/2002
- Ámbito geográfico: Paraguay
- Divisa: PYG
- Costes indirectos: 3.00 %
- Gastos generales: 13.00 %
- Beneficio industrial: 6.00 %
- IVA: 10.00 %

## I Instalaciones

### IS Evacuación de aguas

#### ISD Ramales 45° simples individuales

**ISD008** Ud Pileta de patio.
Pileta de patio de polipropileno, de color azul, de 110 mm de diámetro, con tres entradas de 40 mm de diámetro y una salida de 50 mm de diámetro, con tapa ciega de acero inoxidable, empotrado.
Incluye: Montaje, conexionado y comprobación de su correcto funcionamiento.
Criterio de medición de proyecto: Número de unidades previstas, según documentación gráfica de Proyecto.
Criterio de medición de obra: Se medirá el número de unidades realmente ejecutadas según especificaciones de Proyecto.

| Código | Ud | Descripción | Rendimiento | Precio | Importe |
|---|---|---|---|---|---|
| mt36abn200a | Ud | Pileta de patio de polipropileno, de color azul, de 110 mm de diámetro, con tres entradas de 40 mm de diámetro y una salida de 50 mm de diámetro. (material) | 1.000 | 111934.00 | 111934.00 |
| mt36abn202a | Ud | Tapa ciega de acero inoxidable, para pileta de patio de 110 mm de diámetro. (material) | 1.000 | 58513.00 | 58513.00 |
| mo008 | h | Oficial plomero. (mano de obra) | 0.172 | 68578.53 | 11795.51 |
| mo107 | h | Medio oficial plomero. (mano de obra) | 0.086 | 42707.99 | 3672.89 |
| % | % | Herramientas | 2 % | 185915.40 | 3718.31 |
|  |  | Costes directos |  |  | 189633.71 |
