# Montavehículos

- Propiedad del archivo: CYPE INGENIEROS, S.A.
- Formato: FIEBDC-3/2002
- Ámbito geográfico: Paraguay
- Divisa: PYG
- Costes indirectos: 3.00 %
- Gastos generales: 13.00 %
- Beneficio industrial: 6.00 %
- IVA: 10.00 %

## I Instalaciones

### IT Transporte

#### ITM Montavehículos

**ITM010** Ud Montavehículos.
Suministro e instalación completa de montavehículos eléctrico de adherencia para 3000 kg y 0,6 m/s, sistema de accionamiento de 1 velocidad de 2 detenidas (3 m), maniobra universal simple, puertas de acceso corredizas automáticas de 220 cm de ancho y 200 cm de altura en acero pintado, cabina sin puerta y nivel medio de acabado. Incluso ganchos de fijación, lámparas de alumbrado del hueco, guías, cables de tracción y pasacables, amortiguadores de foso, contrapesos, grupo tractor, cuadro y cable de maniobra, bastidor, chasis y puertas de cabina con acabados, limitador de velocidad y paracaídas, botoneras de piso y de cabina, selector de detenidas, instalación eléctrica, línea telefónica y sistemas de seguridad. Totalmente montado, conexionado y probado.
Incluye: Replanteo de guías y niveles. Colocación de los puntos de fijación. Instalación de las lámparas de alumbrado del hueco. Montaje de guías, cables de tracción y pasacables. Colocación de los amortiguadores de foso. Colocación de contrapesos. Presentación de las puertas de acceso. Montaje del grupo tractor. Montaje del cuadro y conexión del cable de maniobra. Montaje del bastidor, el chasis y las puertas de cabina con sus acabados. Instalación del limitador de velocidad y el paracaídas. Instalación de las botoneras de piso y de cabina. Instalación del selector de detenidas. Conexionado con la red eléctrica. Instalación de la línea telefónica y de los sistemas de seguridad.
Criterio de medición de proyecto: Número de unidades previstas, según documentación gráfica de Proyecto.
Criterio de medición de obra: Se medirá el número de unidades realmente ejecutadas según especificaciones de Proyecto.

| Código | Ud | Descripción | Rendimiento | Precio | Importe |
|---|---|---|---|---|---|
| mt39mec010b | Ud | Cabina con acabados de calidad media para montavehículos eléctrico industrial de 3000 kg de carga nominal y 0,6 m/s de velocidad. (material) | 1.000 | 95431984.00 | 95431984.00 |
| mt39mea010a | Ud | Amortiguadores de foso y contrapesos para montavehículos eléctrico industrial de 3000 kg de carga nominal y 0,6 m/s de velocidad. (material) | 1.000 | 59916248.00 | 59916248.00 |
| mt39mab010b | Ud | Botonera de piso con acabados de calidad media, para montavehículos. (material) | 2.000 | 247164.00 | 494328.00 |
| mt39mab020d | Ud | Botonera de cabina para montavehículos con acabados de calidad media y 2 detenidas (3 m). (material) | 1.000 | 577700.00 | 577700.00 |
| mt39meg010a | Ud | Grupo tractor para montavehículos eléctrico industrial de 3000 kg de carga nominal y 0,6 m/s de velocidad. (material) | 1.000 | 214832928.00 | 214832928.00 |
| mt39mel010a | Ud | Limitador de velocidad y paracaídas para montavehículos eléctrico industrial de 3000 kg de carga nominal y 0,6 m/s de velocidad. (material) | 1.000 | 52613351.00 | 52613351.00 |
| mt39mem010a | Ud | Cuadro y cable de maniobra para montavehículos eléctrico industrial de 3000 kg de carga nominal, 2 detenidas (3 m) y 0,6 m/s de velocidad. (material) | 1.000 | 50083371.00 | 50083371.00 |
| mt39map010a | Ud | Puerta de acceso corrediza automática de acero pintado de 220 cm de ancho y 200 cm de alto. (material) | 2.000 | 19864420.00 | 39728840.00 |
| mt39mer010a | Ud | Recorrido de guías y cables de tracción para montavehículos eléctrico industrial de 3000 kg de carga nominal, 2 detenidas (3 m) y 0,6 m/s de velocidad. (material) | 1.000 | 58724004.00 | 58724004.00 |
| mt39mes010a | Ud | Selector de detenidas para montavehículos eléctrico industrial de 0,6 m/s de velocidad. (material) | 2.000 | 691763.00 | 1383526.00 |
| mt39www020 | Ud | Material auxiliar para instalaciones de transporte. (material) | 2.000 | 105505.00 | 211010.00 |
| mt39www010 | Ud | Lámpara de 40 W, incluso mecanismos de fijación y portalámparas. (material) | 2.000 | 43374.00 | 86748.00 |
| mt39www011 | Ud | Gancho adosado al techo, capaz de soportar suspendido el mecanismo tractor. (material) | 1.000 | 433744.00 | 433744.00 |
| mo016 | h | Oficial instalador de aparatos elevadores. (mano de obra) | 137.319 | 70501.64 | 9681214.70 |
| mo085 | h | Medio oficial instalador de aparatos elevadores. (mano de obra) | 137.319 | 43905.42 | 6029048.37 |
| % | % | Herramientas | 2 % | 590228045.07 | 11804560.90 |
|  |  | Costes directos |  |  | 602032605.97 |
