# Campana extractora para cocina

- Propiedad del archivo: CYPE INGENIEROS, S.A.
- Formato: FIEBDC-3/2002
- Ámbito geográfico: Paraguay
- Divisa: PYG
- Costes indirectos: 3.00 %
- Gastos generales: 13.00 %
- Beneficio industrial: 6.00 %
- IVA: 10.00 %

## I Instalaciones

### IV Ventilación

#### IVK Ventilación adicional especifica en cocina para viviendas

**IVK015** Ud Campana extractora para cocina.
Campana extractora convencional con 1 motor de aspiración, con tramo de conexión de tubo flexible de aluminio a ducto de extracción para salida de humos. Incluso elementos de fijación.
Incluye: Replanteo mediante plantilla. Colocación y fijación. Conexionado y comprobación de su correcto funcionamiento.
Criterio de medición de proyecto: Número de unidades previstas, según documentación gráfica de Proyecto.
Criterio de medición de obra: Se medirá el número de unidades realmente ejecutadas según especificaciones de Proyecto.

| Código | Ud | Descripción | Rendimiento | Precio | Importe |
|---|---|---|---|---|---|
| mt32ces010a | Ud | Campana extractora, convencional, con 1 motor de aspiración, con elementos de fijación. (material) | 1.000 | 608947.00 | 608947.00 |
| mt42cme020d | m | Tubo flexible de aluminio natural, de 110 mm de diámetro, incluso codos, ramales 45° simples, manguitos y piezas especiales. (material) | 3.000 | 26795.00 | 80385.00 |
| mo003 | h | Oficial electricista. (mano de obra) | 0.229 | 70501.64 | 16144.88 |
| mo102 | h | Medio oficial electricista. (mano de obra) | 0.229 | 43905.42 | 10054.34 |
| % | % | Herramientas | 2 % | 715531.22 | 14310.62 |
|  |  | Costes directos |  |  | 729841.84 |
