# Tope de protección para camión, de caucho

- Propiedad del archivo: CYPE INGENIEROS, S.A.
- Formato: FIEBDC-3/2002
- Ámbito geográfico: Paraguay
- Divisa: PYG
- Costes indirectos: 3.00 %
- Gastos generales: 13.00 %
- Beneficio industrial: 6.00 %
- IVA: 10.00 %

## L Carpintería, placares, cerrajería, vidrios y protecciones solares

### LM Equipamiento para muelles de carga y descarga

#### LMC Complementos de acoplamiento y seguridad

**LMC020** Ud Tope de protección para camión, de caucho.
Tope de protección para camión, de caucho, de 350x250x100 mm, con 2 orificios de fijación y pletina metálica de anclaje, fijado mediante anclaje químico con varilla roscada.
Incluye: Replanteo. Colocación y fijación del tope de protección para camión.
Criterio de medición de proyecto: Número de unidades previstas, según documentación gráfica de Proyecto.
Criterio de medición de obra: Se medirá el número de unidades realmente ejecutadas según especificaciones de Proyecto.

| Código | Ud | Descripción | Rendimiento | Precio | Importe |
|---|---|---|---|---|---|
| mt26amc040a | Ud | Tope de protección para camión, de caucho, de 350x250x100 mm, con 2 orificios de fijación y pletina metálica de anclaje, para la amortiguación de los choques de los vehículos con el muelle de carga. (material) | 1.000 | 1427254.00 | 1427254.00 |
| mt26aaq010f | Ud | Anclaje químico compuesto por resina y varilla roscada de acero inoxidable A4-70, según ISO 3506-1; con tuerca y arandela, de 12 mm de diámetro. (material) | 2.000 | 50441.00 | 100882.00 |
| op00ato010 |  | Atornillador. | 1.000 | 0.00 | 0.00 |
| op00tal010 |  | Taladro. | 1.000 | 0.00 | 0.00 |
| mo011 | h | Oficial montador. (mano de obra) | 0.229 | 68578.53 | 15704.48 |
| mo080 | h | Medio oficial montador. (mano de obra) | 0.229 | 42789.48 | 9798.79 |
| % | % | Herramientas | 2 % | 1553639.27 | 31072.79 |
|  |  | Costes directos |  |  | 1584712.06 |
