# Poste de referencia

- Propiedad del archivo: CYPE INGENIEROS, S.A.
- Formato: FIEBDC-3/2002
- Ámbito geográfico: Paraguay
- Divisa: PYG
- Costes indirectos: 3.00 %
- Gastos generales: 13.00 %
- Beneficio industrial: 6.00 %
- IVA: 10.00 %

## L Carpintería, placares, cerrajería, vidrios y protecciones solares

### LM Equipamiento para muelles de carga y descarga

#### LMC Complementos de acoplamiento y seguridad

**LMC030** Ud Poste de referencia.
Poste de referencia circular, de composite, de 120 mm de diámetro y de 430 mm de longitud, de color amarillo, fijado mediante anclaje mecánico de expansión, de alta resistencia a la corrosión.
Incluye: Replanteo. Colocación y fijación del poste de referencia.
Criterio de medición de proyecto: Número de unidades previstas, según documentación gráfica de Proyecto.
Criterio de medición de obra: Se medirá el número de unidades realmente ejecutadas según especificaciones de Proyecto.

| Código | Ud | Descripción | Rendimiento | Precio | Importe |
|---|---|---|---|---|---|
| mt26amc060j | Ud | Poste de referencia circular, de composite, de 120 mm de diámetro y de 430 mm de longitud, de color amarillo, para delimitación de espacios y protección de los distintos elementos ubicados en el muelle de carga y descarga frente a los choques de vehículos. (material) | 1.000 | 1277596.00 | 1277596.00 |
| mt26aaa025a | Ud | Anclaje mecánico con tarugo de expansión de acero galvanizado, de alta resistencia a la corrosión. (material) | 2.000 | 36029.00 | 72058.00 |
| op00ato010 |  | Atornillador. | 1.000 | 0.00 | 0.00 |
| op00tal010 |  | Taladro. | 1.000 | 0.00 | 0.00 |
| mo011 | h | Oficial montador. (mano de obra) | 0.229 | 68578.53 | 15704.48 |
| mo080 | h | Medio oficial montador. (mano de obra) | 0.229 | 42789.48 | 9798.79 |
| % | % | Herramientas | 2 % | 1375157.27 | 27503.15 |
|  |  | Costes directos |  |  | 1402660.42 |
