# Aislamiento térmico de base de muro, con vidrio celular

- Propiedad del archivo: CYPE INGENIEROS, S.A.
- Formato: FIEBDC-3/2002
- Ámbito geográfico: Paraguay
- Divisa: PYG
- Costes indirectos: 3.00 %
- Gastos generales: 13.00 %
- Beneficio industrial: 6.00 %
- IVA: 10.00 %

## N Aislamientos e impermeabilizaciones

### NA Aislamientos térmicos

#### NAJ Puentes térmicos

**NAJ110** m Aislamiento térmico de base de muro, con vidrio celular.
Aislamiento térmico de base de muro, formado por banda de vidrio celular, de 80 mm de espesor y 300 mm de ancho, resistencia a compresión >= 1600 kPa, resistencia térmica 0,1667 m²K/W, conductividad térmica 0,05 W/(mK) y Euroclase A1 de reacción al fuego, recibida con mortero de cemento, confeccionado en obra, dosaje 1:6.
Incluye: Limpieza y preparación de la superficie soporte. Replanteo de las piezas. Corte del aislante. Aplicación del mortero. Colocación del aislamiento.
Criterio de medición de proyecto: Superficie medida según documentación gráfica de Proyecto.
Criterio de medición de obra: Se medirá la superficie realmente ejecutada según especificaciones de Proyecto.

| Código | Ud | Descripción | Rendimiento | Precio | Importe |
|---|---|---|---|---|---|
| mt16pvi040m | m | Banda de vidrio celular, de 80 mm de espesor y 300 mm de ancho, resistencia a compresión >= 1600 kPa, resistencia térmica 0,1667 m²K/W, conductividad térmica 0,05 W/(mK) y Euroclase A1 de reacción al fuego; para colocar en la base de muros. (material) | 1.000 | 1071371.00 | 1071371.00 |
| mt08aaa010a | m³ | Agua. (material) | 0.006 | 9226.00 | 55.36 |
| mt01arg005a | t | Arena de cantera, para mortero preparado en obra. (material) | 0.003 | 106133.00 | 318.40 |
| mt08cem000p | kg | Cemento gris en bolsas. (material) | 0.444 | 1181.00 | 524.36 |
| mq06hor010 | h | Hormigonera eléctrica con una capacidad de amasado de 160 l. (maquinaria) | 0.005 | 19436.00 | 97.18 |
| mo054 | h | Oficial instalador de aislamientos. (mano de obra) | 0.149 | 68578.53 | 10218.20 |
| mo101 | h | Medio oficial instalador de aislamientos. (mano de obra) | 0.149 | 42789.48 | 6375.63 |
| % | % | Herramientas | 2 % | 1088960.13 | 21779.20 |
|  |  | Costes directos |  |  | 1110739.33 |
