# Drenaje bajo platea de fundación, con láminas nodulares

- Propiedad del archivo: CYPE INGENIEROS, S.A.
- Formato: FIEBDC-3/2002
- Ámbito geográfico: Paraguay
- Divisa: PYG
- Costes indirectos: 3.00 %
- Gastos generales: 13.00 %
- Beneficio industrial: 6.00 %
- IVA: 10.00 %

## N Aislamientos e impermeabilizaciones

### ND Drenajes

#### NDC Fundaciones

**NDC010** m² Drenaje bajo platea de fundación, con láminas nodulares.
Drenaje bajo platea de fundación, con lámina drenante de estructura nodular de polietileno de alta densidad (PEAD/HDPE), con nódulos de 7,5 mm de altura, resistencia a la compresión 150 kN/m² según ISO 604, capacidad de drenaje 5 l/(s·m) y masa nominal 0,5 kg/m², preparada para recibir directamente el hormigón de la platea de fundación. Colocación en obra: con solapes en la base de la platea de fundación, sobre el terreno.
Incluye: Limpieza y preparación de la superficie. Colocación de la lámina drenante. Resolución de puntos singulares.
Criterio de medición de proyecto: Superficie medida según documentación gráfica de Proyecto.
Criterio de medición de obra: Se medirá la superficie realmente ejecutada según especificaciones de Proyecto, incluyendo las entregas y los solapes.

| Código | Ud | Descripción | Rendimiento | Precio | Importe |
|---|---|---|---|---|---|
| mt14gdo010a | m² | Lámina drenante de estructura nodular de polietileno de alta densidad (PEAD/HDPE), con nódulos de 7,5 mm de altura, resistencia a la compresión 150 kN/m² según ISO 604, capacidad de drenaje 5 l/(s·m) y masa nominal 0,5 kg/m². (material) | 1.100 | 21828.00 | 24010.80 |
| mo029 | h | Oficial instalador de membranas impermeabilizantes. (mano de obra) | 0.057 | 68610.61 | 3910.80 |
| mo067 | h | Medio oficial instalador de membranas impermeabilizantes. (mano de obra) | 0.057 | 43989.11 | 2507.38 |
| % | % | Herramientas | 2 % | 30428.98 | 608.58 |
|  |  | Costes directos |  |  | 31037.56 |
