# Capa separadora en cubierta plana: geotextil no tejido

- Propiedad del archivo: CYPE INGENIEROS, S.A.
- Formato: FIEBDC-3/2002
- Ámbito geográfico: Paraguay
- Divisa: PYG
- Costes indirectos: 3.00 %
- Gastos generales: 13.00 %
- Beneficio industrial: 6.00 %
- IVA: 10.00 %

## N Aislamientos e impermeabilizaciones

### NG Geosintéticos

#### NGU Cubiertas planas

**NGU010** m² Capa separadora en cubierta plana: geotextil no tejido.
Capa separadora en cubierta plana: geotextil no tejido compuesto por fibras de poliéster unidas por agujeteado, con una resistencia a la tracción longitudinal de 4,25 kN/m, una resistencia a la tracción transversal de 5,25 kN/m, una apertura de cono al ensayo de perforación dinámica según ISO 13433 inferior a 28 mm, resistencia CBR a punzonamiento 1 kN y una masa superficial de 300 g/m². Colocación en obra: con solapes, directamente bajo la impermeabilización.
Incluye: Colocación de la capa separadora.
Criterio de medición de proyecto: Superficie medida según documentación gráfica de Proyecto.
Criterio de medición de obra: Se medirá la superficie realmente ejecutada según especificaciones de Proyecto, incluyendo las entregas y los solapes.

| Código | Ud | Descripción | Rendimiento | Precio | Importe |
|---|---|---|---|---|---|
| mt14gso020dgc | m² | Geotextil no tejido compuesto por fibras de poliéster unidas por agujeteado, con una resistencia a la tracción longitudinal de 4,25 kN/m, una resistencia a la tracción transversal de 5,25 kN/m, una apertura de cono al ensayo de perforación dinámica según ISO 13433 inferior a 28 mm, resistencia CBR a punzonamiento 1 kN y una masa superficial de 300 g/m². (material) | 1.100 | 11283.00 | 12411.30 |
| mo029 | h | Oficial instalador de membranas impermeabilizantes. (mano de obra) | 0.023 | 66739.25 | 1535.00 |
| mo067 | h | Medio oficial instalador de membranas impermeabilizantes. (mano de obra) | 0.046 | 42789.48 | 1968.32 |
| % | % | Herramientas | 2 % | 15914.62 | 318.29 |
|  |  | Costes directos |  |  | 16232.91 |
