# Capa separadora en cubierta plana: lámina de polietileno

- Propiedad del archivo: CYPE INGENIEROS, S.A.
- Formato: FIEBDC-3/2002
- Ámbito geográfico: Paraguay
- Divisa: PYG
- Costes indirectos: 3.00 %
- Gastos generales: 13.00 %
- Beneficio industrial: 6.00 %
- IVA: 10.00 %

## N Aislamientos e impermeabilizaciones

### NG Geosintéticos

#### NGU Cubiertas planas

**NGU020** m² Capa separadora en cubierta plana: lámina de polietileno.
Capa separadora en cubierta plana: film de polietileno de 0,10 mm de espesor y 92 g/m² de masa superficial. Colocación en obra: con solapes, directamente bajo la capa de protección.
Incluye: Colocación de la capa separadora.
Criterio de medición de proyecto: Superficie medida según documentación gráfica de Proyecto.
Criterio de medición de obra: Se medirá la superficie realmente ejecutada según especificaciones de Proyecto, incluyendo las entregas y los solapes.

| Código | Ud | Descripción | Rendimiento | Precio | Importe |
|---|---|---|---|---|---|
| mt16png010b | m² | Film de polietileno de 0,1 mm de espesor y 92 g/m² de masa superficial. (material) | 1.100 | 2162.00 | 2378.20 |
| mo029 | h | Oficial instalador de membranas impermeabilizantes. (mano de obra) | 0.023 | 66739.25 | 1535.00 |
| mo067 | h | Medio oficial instalador de membranas impermeabilizantes. (mano de obra) | 0.046 | 42789.48 | 1968.32 |
| % | % | Herramientas | 2 % | 5881.52 | 117.63 |
|  |  | Costes directos |  |  | 5999.15 |
