# Capa de protección de cantos rodados, en cubierta plana

- Propiedad del archivo: CYPE INGENIEROS, S.A.
- Formato: FIEBDC-3/2002
- Ámbito geográfico: Paraguay
- Divisa: PYG
- Costes indirectos: 3.00 %
- Gastos generales: 13.00 %
- Beneficio industrial: 6.00 %
- IVA: 10.00 %

## Q Cubiertas

### QC Componentes de cubiertas planas

#### QCA Capa de protección de agregado

**QCA010** m² Capa de protección de cantos rodados, en cubierta plana.
Capa de protección de cantos rodados lavados, de granulometría comprendida entre 16 y 32 mm, con un espesor medio de 10 cm, en cubierta plana, con una pendiente del 1% al 5%.
Incluye: Vaciado y extendido de la capa de protección de agregado.
Criterio de medición de proyecto: Superficie medida según documentación gráfica de Proyecto.
Criterio de medición de obra: Se medirá la superficie realmente ejecutada según especificaciones de Proyecto.

| Código | Ud | Descripción | Rendimiento | Precio | Importe |
|---|---|---|---|---|---|
| mt01arc010 | t | Cantos rodados lavados, de granulometría comprendida entre 16 y 32 mm. (material) | 0.195 | 127654.00 | 24892.53 |
| mo020 | h | Oficial de construcción. (mano de obra) | 0.086 | 66739.25 | 5739.58 |
| mo113 | h | Ayudante de construcción. (mano de obra) | 0.172 | 41172.67 | 7081.70 |
| % | % | Herramientas | 2 % | 37713.81 | 754.28 |
|  |  | Costes directos |  |  | 38468.09 |
