# Formación de pendientes en cubierta plana

- Propiedad del archivo: CYPE INGENIEROS, S.A.
- Formato: FIEBDC-3/2002
- Ámbito geográfico: Paraguay
- Divisa: PYG
- Costes indirectos: 3.00 %
- Gastos generales: 13.00 %
- Beneficio industrial: 6.00 %
- IVA: 10.00 %

## Q Cubiertas

### QC Componentes de cubiertas planas

#### QCG Formación de pendientes

**QCG010** m² Formación de pendientes en cubierta plana.
Formación de pendientes mediante encintado de limatesas, limahoyas y juntas con fajas fajas fajas maestras de ladrillo cerámico hueco doble y capa de arcilla expandida, vertida en seco y consolidada en su superficie con lechada de cemento, proporcionando una resistencia a compresión de 1 MPa y con una conductividad térmica de 0,087 W/(mK), con espesor medio de 10 cm; con capa de regularización de mortero de cemento, confeccionado en obra, dosaje 1:6 de 4 cm de espesor, acabado fratasado, en cubierta plana, con una pendiente del 1% al 5%.
Incluye: Replanteo de las pendientes y trazado de limatesas, limahoyas y juntas. Formación de pendientes mediante encintado de limatesas, limahoyas y juntas con fajas fajas fajas fajas fajas maestras de ladrillo. Relleno de juntas con poliestireno expandido. Vaciado en seco de la arcilla expandida hasta alcanzar el nivel de coronación de las fajas fajas fajas fajas fajas fajas fajas maestras, y consolidación con lechada de cemento. Vaciado, extendido y regleado del mortero de regularización.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3.000 | 1798.00 | 5394.00 |
| mt01arl030a | m³ | Arcilla expandida, suministrada en bolsas. (material) | 0.100 | 851960.00 | 85196.00 |
| mt09lec020b | m³ | Lechada de cemento CEM II/B-P 32,5 N 1/3. (material) | 0.010 | 576115.00 | 5761.15 |
| mt16pea020b | m² | Panel rígido de poliestireno expandido, mecanizado lateral recto, de 20 mm de espesor, resistencia térmica 0,55 m²K/W, conductividad térmica 0,036 W/(mK), para junta de dilatación. (material) | 0.010 | 13794.00 | 137.94 |
| mt08aaa010a | m³ | Agua. (material) | 0.008 | 9226.00 | 73.81 |
| mt01arg005a | t | Arena de cantera, para mortero preparado en obra. (material) | 0.065 | 106133.00 | 6898.65 |
| mt08cem000p | kg | Cemento gris en bolsas. (material) | 10.000 | 1181.00 | 11810.00 |
| mq06hor010 | h | Hormigonera eléctrica con una capacidad de amasado de 160 l. (maquinaria) | 0.028 | 19436.00 | 544.21 |
| mo020 | h | Oficial de construcción. (mano de obra) | 0.103 | 66739.25 | 6874.14 |
| mo113 | h | Ayudante de construcción. (mano de obra) | 0.469 | 41172.67 | 19309.98 |
| % | % | Herramientas | 2 % | 141999.88 | 2840.00 |
|  |  | Costes directos |  |  | 144839.88 |
