# Cubierta inclinada de pizarra

- Propiedad del archivo: CYPE INGENIEROS, S.A.
- Formato: FIEBDC-3/2002
- Ámbito geográfico: Paraguay
- Divisa: PYG
- Costes indirectos: 3.00 %
- Gastos generales: 13.00 %
- Beneficio industrial: 6.00 %
- IVA: 10.00 %

## Q Cubiertas

### QT Inclinadas

#### QTT Tejados

**QTT220** m² Cubierta inclinada de pizarra.
Cubierta inclinada con una pendiente media del 60%. FORMACIÓN DE PENDIENTES: tejuelón cerámico hueco machihembrado, para revestir, 100x30x3,5 cm, con las testas rectas, con una capa de regularización de mortero de cemento, confeccionado en obra, dosaje 1:6, de 3 cm de espesor y acabado fratasado y relleno de las juntas entre las piezas de dos tramos contiguos con el mismo mortero, sobre tabiques aligerados de ladrillo cerámico hueco de 24x11,5x9 cm asentado con mortero de cemento, confeccionado en obra, dosaje 1:6, rematados superiormente con fajas fajas fajas fajas fajas fajas maestras de mortero de cemento, confeccionado en obra, dosaje 1:6, todo ello sobre losa de hormigón; IMPERMEABILIZACIÓN: tipo monocapa adherida, formada por membrana prefabricada de betún modificado con elastómero SBS, de 2,5 mm de espesor, con armadura de fieltro de poliéster no tejido de 160 g/m², de superficie no protegida, totalmente adherida al soporte con soplete previa imprimación con emulsión asfáltica aniónica con cargas; COBERTURA: pizarra para techar en piezas rectangulares, 32x22 cm, de segunda calidad, grueso 3 a 4 mm, colocadas formando tres espesores (cubierta terciada), y fijadas sobre rastreles de madera de pino de 42x27 mm. Incluso, resolución de puntos singulares y piezas especiales de la cobertura.
Criterio de valoración económica: El precio no incluye la losa de hormigón.
Incluye: Limpieza del supradós de la losa. Replanteo y trazado de limatesas, limahoyas, encuentros y juntas. Formación de tabicas perimetrales con piezas cerámicas. Formación de tabiques aligerados. Regleado del remate de los tabiques aligerados para recibir el tablero. Colocación de las cintas de papel sobre los tabiques aligerados. Colocación de las piezas cerámicas que forman el tablero. Vaciado, extendido y regleado de la capa de mortero de regularización. Limpieza y preparación del soporte. Imprimación. Colocación de la impermeabilización. Corte de los rastreles. Fijación de los rastreles. Fijación de las piezas de pizarra. Ejecución de remates.
Criterio de medición de proyecto: Superficie del faldón medida en verdadera magnitud, según documentación gráfica de Proyecto, sin tener en cuenta el superposición correspondiente de las piezas de pizarra. Incluyendo formación de cumbreras, limatesas, aleros y bordes libres. No se incluyen formación de limahoyas, aleros decorativos ni encuentros de faldones con paramentos verticales, chimeneas, ventanas o ductos de ventilación.
Criterio de medición de obra: Se medirá, en verdadera magnitud, la superficie realmente ejecutada según especificaciones de Proyecto, sin tener en cuenta el superposición correspondiente de las piezas de pizarra. Incluyendo formación de cumbreras, limatesas, aleros y bordes libres. No se incluyen formación de limahoyas, aleros decorativos ni encuentros de faldones con paramentos verticales, chimeneas, ventanas o ductos de ventilación.

| Código | Ud | Descripción | Rendimiento | Precio | Importe |
|---|---|---|---|---|---|
| mt04lvc010c | Ud | Ladrillo cerámico hueco doble, para revestir, 24x11,5x9 cm, densidad 780 kg/m³. (material) | 41.155 | 1809.00 | 74449.40 |
| mt08aaa010a | m³ | Agua. (material) | 0.012 | 9276.00 | 111.31 |
| mt01arg005a | t | Arena de cantera, para mortero preparado en obra. (material) | 0.073 | 106727.00 | 7791.07 |
| mt08cem000p | kg | Cemento gris en bolsas. (material) | 11.250 | 1187.00 | 13353.75 |
| mt04lvg020e | Ud | Tejuelón cerámico hueco machihembrado, para revestir, 100x30x3,5 cm, con las testas rectas. (material) | 3.633 | 10624.00 | 38596.99 |
| mt14iea020c | kg | Emulsión asfáltica aniónica con cargas. (material) | 0.300 | 34519.00 | 10355.70 |
| mt14lba010c | m² | Membrana prefabricada de betún modificado con elastómero SBS, de 2,5 mm de espesor, masa nominal 3 kg/m², con armadura de fieltro de poliéster no tejido de 160 g/m², de superficie no protegida. (material) | 1.100 | 57972.00 | 63769.20 |
| mt13blw010b | m | Rastrel de 42x27 mm de sección, de madera de pino pinaster (Pinus pinaster), tratada en autoclave, con clase de uso 2, acabado cepillado, con humedad inferior al 20%. (material) | 6.810 | 3424.00 | 23317.44 |
| mt13eag023 | Ud | Clavo de acero para fijación de elementos de madera a soporte de hormigón o mortero. (material) | 10.620 | 444.00 | 4715.28 |
| mt13piz100d | m² | Pizarra para techar en piezas rectangulares, 32x22 cm, de segunda calidad, grueso 3 a 4 mm. (material) | 1.090 | 49583.00 | 54045.47 |
| mt13piz050 | kg | Elementos de sujeción de acero inoxidable (clavos, ganchos, puntas, etc.). (material) | 0.460 | 21684.00 | 9974.64 |
| mt13piz051 | Ud | Pieza de ventilación de chapa galvanizada. (material) | 0.050 | 40008.00 | 2000.40 |
| mt13piz053b | m² | Lámina de zinc natural de 0,65 mm de espesor, en bobina. (material) | 0.192 | 74945.00 | 14389.44 |
| mq06hor010 | h | Hormigonera eléctrica con una capacidad de amasado de 160 l. (maquinaria) | 0.037 | 19690.00 | 728.53 |
| mo020 | h | Oficial de construcción. (mano de obra) | 0.966 | 68610.61 | 66277.85 |
| mo077 | h | Medio oficial de construcción. (mano de obra) | 1.378 | 43989.11 | 60616.99 |
| mo029 | h | Oficial instalador de membranas impermeabilizantes. (mano de obra) | 0.354 | 68610.61 | 24288.16 |
| mo067 | h | Medio oficial instalador de membranas impermeabilizantes. (mano de obra) | 0.354 | 43989.11 | 15572.14 |
| mo036 | h | Oficial techador en pizarra. (mano de obra) | 0.492 | 68610.61 | 33756.42 |
| mo074 | h | Medio oficial techador en pizarra. (mano de obra) | 0.492 | 43989.11 | 21642.64 |
| % | % | Herramientas | 10 % | 539752.82 | 53975.28 |
|  |  | Costes directos |  |  | 593728.10 |
