# Remate de peldaño con revestimiento flexible o textil, mediante perfil preformado con banda intercambiable de PVC

- Propiedad del archivo: CYPE INGENIEROS, S.A.
- Formato: FIEBDC-3/2002
- Ámbito geográfico: Paraguay
- Divisa: PYG
- Costes indirectos: 3.00 %
- Gastos generales: 13.00 %
- Beneficio industrial: 6.00 %
- IVA: 10.00 %

## R Revestimientos y trasdosados

### RE Peldaños

#### REA Remates

**REA021** m Remate de peldaño con revestimiento flexible o textil, mediante perfil preformado con banda intercambiable de PVC.
Remate de peldaño con revestimiento flexible o textil, mediante perfil en L perforado de aluminio anodizado, de 39 mm de ancho y 12 mm de altura, color plata, con banda intercambiable de PVC con muescas antideslizantes y agujeros avellanados, fijado mecánicamente.
Incluye: Limpieza y preparación de la superficie soporte. Replanteo. Corte, colocación y fijación del perfil. Colocación de la banda intercambiable.
Criterio de medición de proyecto: Longitud medida según documentación gráfica de Proyecto.
Criterio de medición de obra: Se medirá la longitud realmente ejecutada según especificaciones de Proyecto.

| Código | Ud | Descripción | Rendimiento | Precio | Importe |
|---|---|---|---|---|---|
| mt18rpe040a | m | Perfil en L perforado de aluminio anodizado, de 39 mm de ancho y 12 mm de altura, color plata, con banda intercambiable de PVC con muescas antideslizantes y agujeros avellanados, para remate de peldaño con revestimiento flexible o textil; incluso accesorios de fijación. (material) | 1.050 | 118275.00 | 124188.75 |
| mo023 | h | Oficial pisero. (mano de obra) | 0.057 | 71617.94 | 4082.22 |
| % | % | Herramientas | 2 % | 128270.97 | 2565.42 |
|  |  | Costes directos |  |  | 130836.39 |
