# Revoque decorativo sobre paramento interior

- Propiedad del archivo: CYPE INGENIEROS, S.A.
- Formato: FIEBDC-3/2002
- Ámbito geográfico: Paraguay
- Divisa: PYG
- Costes indirectos: 3.00 %
- Gastos generales: 13.00 %
- Beneficio industrial: 6.00 %
- IVA: 10.00 %

## R Revestimientos y trasdosados

### RP Revestimientos tradicionales

#### RPR Revoques decorativos

**RPR031** m² Revoque decorativo sobre paramento interior.
Formación de revoque decorativo esgrafiado mediante la aplicación manual, sobre un paramento interior, previamente revoque (no incluido en este precio), de dos capas de mortero de cal aérea apagada de diferentes colores; la primera de 10 mm de espesor, dosaje 1:4 y agregado grueso y la segunda, que lleva incluido el pigmento en su masa, de 8 mm de espesor, dosaje 1:4 y agregado fino de granulometría muy cuidada. Acabado superficial: estarcido mediante plantillas y esgrafiado de la última capa con espátula de madera, previo corte oblicuo del borde dibujado con estiletes. Incluso preparación de la superficie soporte, formación de juntas, rincones, fajas fajas maestras, aristas, mochetas, jambas, dinteles, remates en los encuentros con paramentos, revestimientos u otros elementos recibidos en su superficie.
Incluye: Preparación de la superficie soporte. Despiece de paños de trabajo. Preparación y aplicación de una primera capa. Preparación y aplicación de una segunda capa. Realización de las juntas. Estarcido mediante plantillas. Esgrafiado. Repasos y limpieza final.
Criterio de medición de proyecto: Superficie medida según documentación gráfica de Proyecto, deduciendo los huecos de superficie mayor de 1 m² e incluyendo el desarrollo de las mochetas.
Criterio de medición de obra: Se medirá la superficie realmente ejecutada según especificaciones de Proyecto, deduciendo los huecos de superficie mayor de 1 m² e incluyendo el desarrollo de las mochetas.

| Código | Ud | Descripción | Rendimiento | Precio | Importe |
|---|---|---|---|---|---|
| mt28pmc010a | m³ | Pasta de mortero de cal para revoques decorativos, incluso china. (material) | 0.025 | 766302.00 | 19157.55 |
| mt09pmr010 | kg | Pigmento para morteros y revoques decorativos. (material) | 0.015 | 46332.00 | 694.98 |
| op00tal020 |  | Taladro con batidora. | 1.000 | 0.00 | 0.00 |
| mo039 | h | Oficial revocador. (mano de obra) | 0.875 | 71617.94 | 62665.70 |
| mo079 | h | Medio oficial revocador. (mano de obra) | 0.875 | 45914.45 | 40175.14 |
| mo111 | h | Ayudante especializado revocador. (mano de obra) | 0.438 | 45627.18 | 19984.70 |
| mo020 | h | Oficial de construcción. (mano de obra) | 2.575 | 71617.94 | 184416.20 |
| mo113 | h | Ayudante de construcción. (mano de obra) | 0.343 | 44181.01 | 15154.09 |
| % | % | Herramientas | 2 % | 342248.36 | 6844.97 |
|  |  | Costes directos |  |  | 349093.33 |
