# Moldura de yeso, para decoración de techo o pared

- Propiedad del archivo: CYPE INGENIEROS, S.A.
- Formato: FIEBDC-3/2002
- Ámbito geográfico: Paraguay
- Divisa: PYG
- Costes indirectos: 3.00 %
- Gastos generales: 13.00 %
- Beneficio industrial: 6.00 %
- IVA: 10.00 %

## R Revestimientos y trasdosados

### RT Cielorrasos en interiores

#### RTP Prefabricados de yeso

**RTP230** m Moldura de yeso, para decoración de techo o pared.
Moldura de yeso, de 1,5x7x120 cm, para decoración de techo o pared, recibida con cola para yeso. Incluso accesorios de fijación.
Incluye: Replanteo y trazado en los paramentos de la situación de la moldura. Presentación y corte de las piezas. Humectación de la base de fijación. Extendido de la cola. Colocación y rejuntado de las piezas. Repasos de encuentros entre piezas, esquinas y rincones.
Criterio de medición de proyecto: Longitud medida según documentación gráfica de Proyecto.
Criterio de medición de obra: Se medirá la longitud realmente ejecutada según especificaciones de Proyecto.

| Código | Ud | Descripción | Rendimiento | Precio | Importe |
|---|---|---|---|---|---|
| mt12rea150aa | m | Moldura de yeso, de 1,5x7x120 cm. (material) | 1.050 | 25003.00 | 26253.15 |
| mt09eyc030 | kg | Cola para yeso. (material) | 0.190 | 1802.00 | 342.38 |
| mo035 | h | Oficial escayolista. (mano de obra) | 0.195 | 68610.61 | 13379.07 |
| % | % | Herramientas | 2 % | 39974.60 | 799.49 |
|  |  | Costes directos |  |  | 40774.09 |
