# Protector lateral para radiador, de espuma de poliuretano de alta densidad

- Propiedad del archivo: CYPE INGENIEROS, S.A.
- Formato: FIEBDC-3/2002
- Ámbito geográfico: Paraguay
- Divisa: PYG
- Costes indirectos: 3.00 %
- Gastos generales: 13.00 %
- Beneficio industrial: 6.00 %
- IVA: 10.00 %

## S Señalización y equipamiento

### SD Protecciones

#### SDA Protectores para radiadores

**SDA010** Ud Protector lateral para radiador, de espuma de poliuretano de alta densidad.
Protector lateral para radiador, de espuma de poliuretano de alta densidad, en forma de "L", de 50 mm de espesor, con recubrimiento de PVC, color a elegir. Colocación en obra: a presión en el radiador con un perfil autoadhesivo y atornillado a la superficie soporte con un perfil de aluminio.
Incluye: Replanteo. Montaje y fijación.
Criterio de medición de proyecto: Número de unidades previstas, según documentación gráfica de Proyecto.
Criterio de medición de obra: Se medirá el número de unidades realmente colocadas según especificaciones de Proyecto.

| Código | Ud | Descripción | Rendimiento | Precio | Importe |
|---|---|---|---|---|---|
| mt53pdi110a | Ud | Protector lateral para radiador, de espuma de poliuretano de alta densidad, en forma de "L", de 50 mm de espesor, con recubrimiento de PVC, color a elegir, con un perfil autoadhesivo para colocar a presión en el radiador y un perfil de aluminio para atornillar a la superficie soporte, Euroclase B-s1, d0 de reacción al fuego. (material) | 1.000 | 424645.00 | 424645.00 |
| mt26aaa240da | Ud | Tarugo de nylon con tornillo de cabeza avellanada, de acero inoxidable AISI 304, de 6 mm de diámetro y 35 mm de longitud. (material) | 3.000 | 2456.00 | 7368.00 |
| op00ato010 |  | Atornillador. | 1.000 | 0.00 | 0.00 |
| mo080 | h | Medio oficial montador. (mano de obra) | 0.114 | 42789.48 | 4878.00 |
| % | % | Herramientas | 2 % | 436891.00 | 8737.82 |
|  |  | Costes directos |  |  | 445628.82 |
