# Grifería electrónica para lavatorio, "PRESTO IBÉRICA"

- Propiedad del archivo: CYPE INGENIEROS, S.A.
- Formato: FIEBDC-3/2002
- Ámbito geográfico: Paraguay
- Divisa: PYG
- Costes indirectos: 3.00 %
- Gastos generales: 13.00 %
- Beneficio industrial: 6.00 %
- IVA: 10.00 %

## S Señalización y equipamiento

### SG Griferías

#### SGL Para lavatorios

**SGL030** Ud Grifería electrónica para lavatorio, "PRESTO IBÉRICA".
Grifería electrónica Tecnología Touch "PRESTO IBÉRICA" formada por grifo electrónico con accionamiento de la descarga por sensor táctil, para lavatorio, serie Touch, modelo New Touch Mezclador 56603 "PRESTO IBÉRICA", con tiempo de flujo de 6 segundos, limitador de caudal a 3 l/min, fijación rápida, alimentación por pila de 6 V. Incluso elementos de conexión, enlaces de alimentación flexibles de 3/8" de diámetro y 350 mm de longitud, pila de 6 V, electroválvula, dos válvulas antirretorno y dos llaves de paso.
Incluye: Replanteo. Colocación. Conexionado. Comprobación de su correcto funcionamiento.
Criterio de medición de proyecto: Número de unidades previstas, según documentación gráfica de Proyecto.
Criterio de medición de obra: Se medirá el número de unidades realmente colocadas según especificaciones de Proyecto.

| Código | Ud | Descripción | Rendimiento | Precio | Importe |
|---|---|---|---|---|---|
| mt31gtp021c | Ud | Grifo electrónico con accionamiento de la descarga por sensor táctil, para lavatorio, serie Touch, modelo New Touch Mezclador 56603 "PRESTO IBÉRICA", con tiempo de flujo de 6 segundos, limitador de caudal a 3 l/min, fijación rápida, alimentación por pila de 6 V; incluso elementos de conexión, enlaces de alimentación flexibles de 3/8" de diámetro y 350 mm de longitud, pila de 6 V, electroválvula, dos válvulas antirretorno y dos llaves de paso. (material) | 1.000 | 3558641.00 | 3558641.00 |
| mt37www010 | Ud | Material auxiliar para instalaciones de plomería. (material) | 1.000 | 14412.00 | 14412.00 |
| mo008 | h | Oficial plomero. (mano de obra) | 1.144 | 68578.53 | 78453.84 |
| % | % | Herramientas | 2 % | 3651506.84 | 73030.14 |
|  |  | Costes directos |  |  | 3724536.98 |
