# Grifería monomando para lavatorio

- Propiedad del archivo: CYPE INGENIEROS, S.A.
- Formato: FIEBDC-3/2002
- Ámbito geográfico: Paraguay
- Divisa: PYG
- Costes indirectos: 3.00 %
- Gastos generales: 13.00 %
- Beneficio industrial: 6.00 %
- IVA: 10.00 %

## S Señalización y equipamiento

### SG Griferías

#### SGL Para lavatorios

**SGL020** Ud Grifería monomando para lavatorio.
Grifería monomando formada por grifo mezclador monomando de repisa para lavatorio, gama media, de latón, acabado cromado, con cartucho cerámico, aireador y con desagüe automático. Incluso elementos de conexión, enlaces de alimentación flexibles de 3/8" de diámetro y 350 mm de longitud, válvula de retención y dos llaves de paso.
Incluye: Replanteo. Colocación. Conexionado. Comprobación de su correcto funcionamiento.
Criterio de medición de proyecto: Número de unidades previstas, según documentación gráfica de Proyecto.
Criterio de medición de obra: Se medirá el número de unidades realmente colocadas según especificaciones de Proyecto.

| Código | Ud | Descripción | Rendimiento | Precio | Importe |
|---|---|---|---|---|---|
| mt31gma020bac | Ud | Grifo mezclador monomando de repisa para lavatorio, gama media, de latón, acabado cromado, con cartucho cerámico, aireador y con desagüe automático, incluso elementos de conexión, enlaces de alimentación flexibles de 3/8" de diámetro y 350 mm de longitud, válvula de retención y dos llaves de paso. (material) | 1.000 | 1348899.00 | 1348899.00 |
| mt37www010 | Ud | Material auxiliar para instalaciones de plomería. (material) | 1.000 | 14654.00 | 14654.00 |
| mo008 | h | Oficial plomero. (mano de obra) | 0.572 | 70501.64 | 40326.94 |
| % | % | Herramientas | 2 % | 1403879.94 | 28077.60 |
|  |  | Costes directos |  |  | 1431957.54 |
