# Botón táctil antideslizante de aluminio

- Propiedad del archivo: CYPE INGENIEROS, S.A.
- Formato: FIEBDC-3/2002
- Ámbito geográfico: Paraguay
- Divisa: PYG
- Costes indirectos: 3.00 %
- Gastos generales: 13.00 %
- Beneficio industrial: 6.00 %
- IVA: 10.00 %

## S Señalización y equipamiento

### ST Sistemas para pisos táctiles

#### STB Botones

**STB020** Ud Botón táctil antideslizante de aluminio.
Botón táctil antideslizante de aluminio anodizado, de 25 mm de diámetro y 5 mm de altura, de color negro, fijado con adhesivo de poliuretano sobre el piso, mediante el uso de una plantilla.
Incluye: Replanteo y fijación de la plantilla al piso. Fijación del botón táctil al piso.
Criterio de medición de proyecto: Número de unidades previstas, según documentación gráfica de Proyecto.
Criterio de medición de obra: Se medirá el número de unidades realmente colocadas según especificaciones de Proyecto.

| Código | Ud | Descripción | Rendimiento | Precio | Importe |
|---|---|---|---|---|---|
| mt47pta035d | Ud | Botón táctil antideslizante de aluminio anodizado, de 25 mm de diámetro y 5 mm de altura, de color negro, para fijar con adhesivo sobre el piso. (material) | 1.000 | 60735.00 | 60735.00 |
| mt47adc110a | kg | Adhesivo especial de poliuretano bicomponente. (material) | 0.100 | 48029.00 | 4802.90 |
| mt47pta020 | m² | Plantilla reutilizable para montaje de pisos táctiles. (material) | 0.005 | 1383104.00 | 6915.52 |
| mt27wav030 | m | Cinta de papel de 5 cm de ancho. (material) | 0.100 | 772.00 | 77.20 |
| mo080 | h | Medio oficial montador. (mano de obra) | 0.057 | 42789.48 | 2439.00 |
| % | % | Herramientas | 2 % | 74969.62 | 1499.39 |
|  |  | Costes directos |  |  | 76469.01 |
