# Registro prefabricada

- Propiedad del archivo: CYPE INGENIEROS, S.A.
- Formato: FIEBDC-3/2002
- Ámbito geográfico: Paraguay
- Divisa: PYG
- Costes indirectos: 3.00 %
- Gastos generales: 13.00 %
- Beneficio industrial: 6.00 %
- IVA: 10.00 %

## U Urbanización interior de la parcela

### UA Alcantarillado

#### UAA Registros

**UAA012** Ud Registro prefabricada.
Registro de paso enterrada, prefabricada de hormigón, de dimensiones interiores 40x40x50 cm, sobre solera de hormigón masivo fck 200, HM-20/B/20/I de 20 cm de espesor, con marco y tapa prefabricados de hormigón armado y cierre hermético al paso de los olores mefíticos.
Criterio de valoración económica: El precio no incluye la excavación ni el relleno del trasdós.
Incluye: Replanteo. Vaciado y compactación del hormigón en formación de solera. Colocación de la registro prefabricada. Ejecución de taladros para el conexionado de los colectores a la registro. Conexionado de los colectores a la registro. Colocación de la tapa y los accesorios. Comprobación de su correcto funcionamiento.
Criterio de medición de proyecto: Número de unidades previstas, según documentación gráfica de Proyecto.
Criterio de medición de obra: Se medirá el número de unidades realmente ejecutadas según especificaciones de Proyecto.

| Código | Ud | Descripción | Rendimiento | Precio | Importe |
|---|---|---|---|---|---|
| mt10hmf130nwd | m³ | Hormigón masivo fck 200, tipo HM-20/B/19/I, elaborado en planta. (material) | 0.098 | 793040.00 | 77717.92 |
| mt11arh010b | Ud | Registro con fondo, registrable, prefabricada de hormigón fck=25 MPa, de 40x40x50 cm de medidas interiores, para saneamiento. (material) | 1.000 | 381410.00 | 381410.00 |
| mt11arh020b | Ud | Marco y tapa prefabricados de hormigón armado fck=25 MPa, para cámaras de inspección cloacal de 40x40 cm, espesor de la tapa 4 cm, con cierre hermético al paso de los olores mefíticos. (material) | 1.000 | 130102.00 | 130102.00 |
| au00auh020 |  | Canaleta para vaciado del hormigón. | 1.000 | 0.00 | 0.00 |
| au00auh040 |  | Vibrador de hormigón, eléctrico. | 1.000 | 0.00 | 0.00 |
| mo041 | h | Oficial de construcción de obra civil. (mano de obra) | 0.572 | 68610.61 | 39245.27 |
| mo087 | h | Medio oficial de construcción de obra civil. (mano de obra) | 0.423 | 43989.11 | 18607.39 |
| % | % | Herramientas | 2 % | 647082.58 | 12941.65 |
|  |  | Costes directos |  |  | 660024.23 |
