# Piso deportivo de pasto sintético

- Propiedad del archivo: CYPE INGENIEROS, S.A.
- Formato: FIEBDC-3/2002
- Ámbito geográfico: Paraguay
- Divisa: PYG
- Costes indirectos: 3.00 %
- Gastos generales: 13.00 %
- Beneficio industrial: 6.00 %
- IVA: 10.00 %

## U Urbanización interior de la parcela

### UD Pistas deportivas

#### UDB Pisos de pasto sintético

**UDB010** m² Piso deportivo de pasto sintético.
Piso deportivo para pista de pádel, formado por pasto sintético, color verde, compuesto de mechones rectos monofilamento de 5/32" de fibra 100% polietileno resistente a los rayos UV, 8400 decitex, 190 micras de espesor, tejidos sobre base de polipropileno reforzada con una capa de fieltro, con termofijado y sellado con látex, de 12 mm de altura de pelo, 14 mm de altura total de alfombra, 2577 g/m² y 50400 mechones/m², con líneas de juego de pasto sintético, color blanco, banda de unión de geotextil de polipropileno, de 300 mm de ancho y adhesivo de poliuretano bicomponente, lastrado con 17 kg/m² de agregado silíceo, de granulometría comprendida entre 0,4 y 0,8 mm.
Incluye: Replanteo de las dimensiones de la pista deportiva. Colocación del pasto sintético. Lastrado de la superficie. Marcado de líneas.
Criterio de medición de proyecto: Superficie medida según documentación gráfica de Proyecto.
Criterio de medición de obra: Se medirá la superficie realmente ejecutada según especificaciones de Proyecto.

| Código | Ud | Descripción | Rendimiento | Precio | Importe |
|---|---|---|---|---|---|
| mt47cit210g | m² | Pasto sintético, color verde, compuesto de mechones rectos monofilamento de 5/32" de fibra 100% polietileno resistente a los rayos UV, 8400 decitex, 190 micras de espesor, tejidos sobre base de polipropileno reforzada con una capa de fieltro, con termofijado y sellado con látex, de 12 mm de altura de pelo, 14 mm de altura total de alfombra, 2577 g/m² y 50400 mechones/m², suministrado en rollos. (material) | 1.000 | 209689.00 | 209689.00 |
| mt47cit260a | kg | Adhesivo de poliuretano bicomponente. (material) | 0.180 | 44334.00 | 7980.12 |
| mt47cit250a | m | Banda de unión de geotextil de polipropileno, de 300 mm de ancho, para pistas de pádel o de tenis, de pasto sintético, suministrada en rollos. (material) | 0.400 | 10884.00 | 4353.60 |
| mt47cit004a | kg | Agregado silíceo, de granulometría comprendida entre 0,4 y 0,8 mm, suministrado en bolsas. (material) | 17.000 | 1498.00 | 25466.00 |
| mq07cel010 | h | Carretilla elevadora diesel de doble tracción de 8 t. (maquinaria) | 0.003 | 155030.00 | 465.09 |
| mo041 | h | Oficial de construcción de obra civil. (mano de obra) | 0.171 | 66739.25 | 11412.41 |
| mo087 | h | Medio oficial de construcción de obra civil. (mano de obra) | 0.171 | 42789.48 | 7317.00 |
| % | % | Herramientas | 2 % | 266683.22 | 5333.66 |
|  |  | Costes directos |  |  | 272016.88 |
