# Pintura sintética sobre paramento vertical en pistas deportivas

- Propiedad del archivo: CYPE INGENIEROS, S.A.
- Formato: FIEBDC-3/2002
- Ámbito geográfico: Paraguay
- Divisa: PYG
- Costes indirectos: 3.00 %
- Gastos generales: 13.00 %
- Beneficio industrial: 6.00 %
- IVA: 10.00 %

## U Urbanización interior de la parcela

### UD Pistas deportivas

#### UDV Revestimientos

**UDV020** m² Pintura sintética sobre paramento vertical en pistas deportivas.
Aplicación manual de dos manos de pintura sintética, antideslizante, color rojo, acabado satinado, textura lisa, la primera mano diluida con un 20% de agua y la siguiente diluida con un 5% de agua o sin diluir, (rendimiento: 0,13 l/m² cada mano); sobre paramento vertical de mortero, para pista de frontón.
Criterio de valoración económica: El precio incluye la protección de los elementos del entorno que puedan verse afectados durante los trabajos.
Incluye: Preparación y limpieza previa del soporte. Preparación de la mezcla. Aplicación de una mano de fondo y una mano de acabado.
Criterio de medición de proyecto: Superficie medida según documentación gráfica de Proyecto.
Criterio de medición de obra: Se medirá la superficie realmente ejecutada según especificaciones de Proyecto.

| Código | Ud | Descripción | Rendimiento | Precio | Importe |
|---|---|---|---|---|---|
| mt27pdp010h | kg | Pintura sintética, a base de resinas acrílicas puras emulsionadas en agua, color rojo, acabado satinado, textura lisa, resistente a la intemperie, impermeable al agua de lluvia y permeable al vapor de agua y antideslizante; para aplicar con brocha, rodillo o pistola. (material) | 0.260 | 64486.00 | 16766.36 |
| mo038 | h | Oficial pintor. (mano de obra) | 0.114 | 66739.25 | 7608.27 |
| mo076 | h | Medio oficial pintor. (mano de obra) | 0.114 | 42789.48 | 4878.00 |
| % | % | Herramientas | 2 % | 29252.63 | 585.05 |
|  |  | Costes directos |  |  | 29837.68 |
