# Registro de conexión eléctrica

- Propiedad del archivo: CYPE INGENIEROS, S.A.
- Formato: FIEBDC-3/2002
- Ámbito geográfico: Paraguay
- Divisa: PYG
- Costes indirectos: 3.00 %
- Gastos generales: 13.00 %
- Beneficio industrial: 6.00 %
- IVA: 10.00 %

## U Urbanización interior de la parcela

### UI Iluminación exterior

#### UIA Registros

**UIA010** Ud Registro de conexión eléctrica.
Registro de conexión eléctrica, prefabricada de hormigón, sin fondo, registrable, de 54x54x50 cm de medidas interiores, con paredes rebajadas para la entrada de tubos, capaz de soportar una carga de 400 kN, con marco de acero galvanizado y tapa de hormigón armado aligerado, de 63,5x62,5 cm, para registro de conexión eléctrica, capaz de soportar una carga de 125 kN; previa excavación con medios mecánicos y posterior relleno del trasdós con material granular.
Incluye: Replanteo. Excavación con medios mecánicos. Eliminación de las tierras sueltas del fondo de la excavación. Colocación de la registro prefabricada. Ejecución de taladros para conexionado de tubos. Conexionado de los tubos a la registro. Colocación de la tapa y los accesorios. Relleno del trasdós.
Criterio de medición de proyecto: Número de unidades previstas, según documentación gráfica de Proyecto.
Criterio de medición de obra: Se medirá el número de unidades realmente ejecutadas según especificaciones de Proyecto.

| Código | Ud | Descripción | Rendimiento | Precio | Importe |
|---|---|---|---|---|---|
| mt35arg100d | Ud | Registro de conexión eléctrica, prefabricada de hormigón, sin fondo, registrable, de 54x54x50 cm de medidas interiores, con paredes rebajadas para la entrada de tubos, capaz de soportar una carga de 400 kN. (material) | 1.000 | 319969.00 | 319969.00 |
| mt35arg105c | Ud | Marco de acero galvanizado y tapa de hormigón armado aligerado, de 63,5x62,5 cm, para registro de conexión eléctrica, capaz de soportar una carga de 125 kN. (material) | 1.000 | 527259.00 | 527259.00 |
| mt01arr010a | t | Grava de cantera, de 19 a 25 mm de diámetro. (material) | 0.673 | 67807.00 | 45634.11 |
| mq01ret020b | h | Retrocargadora sobre neumáticos, de 70 kW. (maquinaria) | 0.062 | 230431.00 | 14286.72 |
| mo020 | h | Oficial de construcción. (mano de obra) | 0.572 | 66739.25 | 38174.85 |
| mo077 | h | Medio oficial de construcción. (mano de obra) | 0.632 | 42789.48 | 27042.95 |
| % | % | Herramientas | 2 % | 972366.63 | 19447.33 |
|  |  | Costes directos |  |  | 991813.96 |
