# Pasto

- Propiedad del archivo: CYPE INGENIEROS, S.A.
- Formato: FIEBDC-3/2002
- Ámbito geográfico: Paraguay
- Divisa: PYG
- Costes indirectos: 3.00 %
- Gastos generales: 13.00 %
- Beneficio industrial: 6.00 %
- IVA: 10.00 %

## U Urbanización interior de la parcela

### UJ Jardinería

#### UJC Tepes y pastos

**UJC020** m² Pasto.
Pasto por siembra de mezcla de semillas de lodium, agrostis, festuca y poa.
Incluye: Preparación del terreno y abonado de fondo. Rastrillado y retirada de todo material de tamaño superior a 2 cm. Distribución de semillas. Tapado con mantillo. Primer riego.
Criterio de medición de proyecto: Superficie medida en proyección horizontal, según documentación gráfica de Proyecto.
Criterio de medición de obra: Se medirá, en proyección horizontal, la superficie realmente ejecutada según especificaciones de Proyecto.

| Código | Ud | Descripción | Rendimiento | Precio | Importe |
|---|---|---|---|---|---|
| mt48tis010a | kg | Mezcla de semilla para pasto. (material) | 0.030 | 33258.00 | 997.74 |
| mt48tie030a | m³ | Tierra vegetal cribada, suministrada a granel. (material) | 0.150 | 125712.00 | 18856.80 |
| mt48tie040 | kg | Mantillo limpio cribado. (material) | 6.000 | 183.00 | 1098.00 |
| mt48tif020a | kg | Abono para presiembra de pasto. (material) | 0.100 | 7638.00 | 763.80 |
| mt08aaa010a | m³ | Agua. (material) | 0.150 | 9276.00 | 1391.40 |
| mq09rod010 | h | Rodillo ligero. (maquinaria) | 0.025 | 22372.00 | 559.30 |
| mq09mot010 | h | Motocultor 60/80 cm. (maquinaria) | 0.050 | 17259.00 | 862.95 |
| mo040 | h | Oficial jardinero. (mano de obra) | 0.114 | 68610.61 | 7821.61 |
| mo115 | h | Medio oficial jardinero. (mano de obra) | 0.229 | 42327.30 | 9692.95 |
| % | % | Herramientas | 2 % | 42044.55 | 840.89 |
|  |  | Costes directos |  |  | 42885.44 |
