# Rejilla electrosoldada, para protección de alcorque

- Propiedad del archivo: CYPE INGENIEROS, S.A.
- Formato: FIEBDC-3/2002
- Ámbito geográfico: Paraguay
- Divisa: PYG
- Costes indirectos: 3.00 %
- Gastos generales: 13.00 %
- Beneficio industrial: 6.00 %
- IVA: 10.00 %

## U Urbanización interior de la parcela

### UM Equipamiento urbano

#### UMA Protecciones de alcorques

**UMA030** Ud Rejilla electrosoldada, para protección de alcorque.
Rejilla electrosoldada antideslizante, de 766x766 mm, acabado galvanizado en caliente, formada por dos piezas simétricas, realizadas con pletinas portantes de acero laminado S235JR, en perfil plano laminado en caliente, de 25x2 mm, separadas 34 mm entre sí, separadores de varilla cuadrada retorcida, de acero con bajo contenido en carbono ISO 16120-2 C4D, de 4 mm de lado, separados 38 mm entre sí y marco de acero laminado S235JR, en perfil omega laminado en caliente, de 25x2 mm, para protección de alcorque, colocada sobre el marco de apoyo. Incluso replanteo y marco de apoyo.
Incluye: Replanteo. Colocación del marco de apoyo. Montaje de la rejilla.
Criterio de medición de proyecto: Número de unidades previstas, según documentación gráfica de Proyecto.
Criterio de medición de obra: Se medirá el número de unidades realmente ejecutadas según especificaciones de Proyecto.

| Código | Ud | Descripción | Rendimiento | Precio | Importe |
|---|---|---|---|---|---|
| mt07rel030a | Ud | Rejilla electrosoldada antideslizante, de 766x766 mm, acabado galvanizado en caliente, formada por dos piezas simétricas, realizadas con pletinas portantes de acero laminado S235JR, en perfil plano laminado en caliente, de 25x2 mm, separadas 34 mm entre sí, separadores de varilla cuadrada retorcida, de acero con bajo contenido en carbono ISO 16120-2 C4D, de 4 mm de lado, separados 38 mm entre sí y marco de acero laminado S235JR, en perfil omega laminado en caliente, de 25x2 mm, incluso marco de apoyo, de acero laminado S235JR, en perfil angular laminado en caliente, de 30x30 mm, acabado galvanizado en caliente. (material) | 1.000 | 180641.00 | 180641.00 |
| mo041 | h | Oficial de construcción de obra civil. (mano de obra) | 0.229 | 71617.94 | 16400.51 |
| mo087 | h | Medio oficial de construcción de obra civil. (mano de obra) | 0.229 | 45914.45 | 10514.41 |
| % | % | Herramientas | 2 % | 207555.92 | 4151.12 |
|  |  | Costes directos |  |  | 211707.04 |
