# Muro de contención de mampostería

- Propiedad del archivo: CYPE INGENIEROS, S.A.
- Formato: FIEBDC-3/2002
- Ámbito geográfico: Paraguay
- Divisa: PYG
- Costes indirectos: 3.00 %
- Gastos generales: 13.00 %
- Beneficio industrial: 6.00 %
- IVA: 10.00 %

## U Urbanización interior de la parcela

### UN Muros de contención

#### UNM Muros de contención

**UNM010** m³ Muro de contención de mampostería.
Muro de contención de tierras de mampostería ordinaria de piedra caliza, a una cara vista, entre terrenos a distinto nivel, de hasta 3 m de altura, recibida con mortero de cemento y cal confeccionado en obra, con 250 kg/m³ de cemento, color gris, dosaje 1:1:7, suministrado en bolsas. Incluso tubos de PVC para drenaje.
Criterio de valoración económica: El precio no incluye la fundación.
Incluye: Replanteo del muro. Colocación y aplomado de miras de referencia. Tendido de hilos entre miras. Limpieza y humectación del colchón de la primera hilada. Colocación de los mampuestos y acuñado de los mismos con ripios. Tanteo con regla y plomada, rectificando su posición mediante golpeo. Disposición de los tubos de drenaje. Refino, rejuntado y rehundido de juntas. Limpieza del paramento.
Criterio de medición de proyecto: Volumen medido sobre la sección teórica de cálculo, según documentación gráfica de Proyecto.
Criterio de medición de obra: Se medirá el volumen teórico ejecutado según especificaciones de Proyecto.

| Código | Ud | Descripción | Rendimiento | Precio | Importe |
|---|---|---|---|---|---|
| mt08pmu010a | m³ | Piedra caliza, para mampostería ordinaria. (material) | 0.810 | 138887.00 | 112498.47 |
| mt08aaa010a | m³ | Agua. (material) | 0.038 | 9226.00 | 350.59 |
| mt01arg005a | t | Arena de cantera, para mortero preparado en obra. (material) | 0.284 | 106133.00 | 30141.77 |
| mt08cem000p | kg | Cemento gris en bolsas. (material) | 47.880 | 1181.00 | 56546.28 |
| mt08cal011a | kg | Cal aérea hidratada, con un contenido total de óxido de calcio y óxido de magnesio mayor o igual al 90%, en bolsas. (material) | 47.880 | 2685.00 | 128557.80 |
| mt36tie010da | m | Tubo de PVC, serie B, de 75 mm de diámetro y 3 mm de espesor, con extremo abocardado. (material) | 0.050 | 34382.00 | 1719.10 |
| mq06hor010 | h | Hormigonera eléctrica con una capacidad de amasado de 160 l. (maquinaria) | 0.138 | 19436.00 | 2682.17 |
| mo041 | h | Oficial de construcción de obra civil. (mano de obra) | 2.500 | 66739.25 | 166848.13 |
| mo022 | h | Oficial colocador de revestimientos de piedra. (mano de obra) | 3.347 | 66739.25 | 223376.27 |
| mo060 | h | Medio oficial colocador de revestimientos de piedra. (mano de obra) | 3.347 | 42789.48 | 143216.39 |
| % | % | Herramientas | 3 % | 865936.97 | 25978.11 |
|  |  | Costes directos |  |  | 891915.08 |
