# Silo para almacenamiento de lodos, enterrado

- Propiedad del archivo: CYPE INGENIEROS, S.A.
- Formato: FIEBDC-3/2002
- Ámbito geográfico: Paraguay
- Divisa: PYG
- Costes indirectos: 3.00 %
- Gastos generales: 13.00 %
- Beneficio industrial: 6.00 %
- IVA: 10.00 %

## U Urbanización interior de la parcela

### US Depuración de aguas residuales domésticas

#### USA Accesorios

**USA300** Ud Silo para almacenamiento de lodos, enterrado.
Suministro e instalación enterrada de silo para almacenamiento de lodos de poliéster reforzado con fibra de vidrio (PRFV), de 5000 litros, de 2100 mm de diámetro y 2100 mm de altura, con entrada de 500 mm de diámetro con tapa, boca de entrada de 50 mm de diámetro, boca de ventilación de 160 mm de diámetro y rebosadero de 160 mm de diámetro.
Criterio de valoración económica: El precio no incluye la excavación ni el relleno perimetral posterior.
Incluye: Replanteo. Colocación. Conexionado y comprobación de su correcto funcionamiento.
Criterio de medición de proyecto: Número de unidades previstas, según documentación gráfica de Proyecto.
Criterio de medición de obra: Se medirá el número de unidades realmente ejecutadas según especificaciones de Proyecto.

| Código | Ud | Descripción | Rendimiento | Precio | Importe |
|---|---|---|---|---|---|
| mt46fsg010b | Ud | Silo para almacenamiento de lodos de poliéster reforzado con fibra de vidrio (PRFV), de 5000 litros, de 2100 mm de diámetro y 2100 mm de altura, con entrada de 500 mm de diámetro con tapa, boca de entrada de 50 mm de diámetro, boca de ventilación de 160 mm de diámetro y rebosadero de 160 mm de diámetro, para enterrar. (material) | 1.000 | 21174992.00 | 21174992.00 |
| mo008 | h | Oficial plomero. (mano de obra) | 1.945 | 68578.53 | 133385.24 |
| mo107 | h | Medio oficial plomero. (mano de obra) | 1.945 | 42707.99 | 83067.04 |
| % | % | Herramientas | 2 % | 21391444.28 | 427828.89 |
|  |  | Costes directos |  |  | 21819273.17 |
