# Dispositivo de anclaje textil empotrado en la estructura de hormigón armado

- Propiedad del archivo: CYPE INGENIEROS, S.A.
- Formato: FIEBDC-3/2002
- Ámbito geográfico: Paraguay
- Divisa: PYG
- Costes indirectos: 3.00 %
- Gastos generales: 13.00 %
- Beneficio industrial: 6.00 %
- IVA: 10.00 %

## Y Seguridad y salud

### YC Sistemas de protección colectiva

#### YCL Líneas y dispositivos de anclaje

**YCL210** Ud Dispositivo de anclaje textil empotrado en la estructura de hormigón armado.
Dispositivo de anclaje para empotrar en techo, de 2320 mm de longitud, formado por cinta de poliéster; 1 gaza en un extremo y 1 argolla en el otro extremo, fijado, por el extremo de la gaza y antes del vaciado, a una varilla conformada de acero AP 420 embebida en la vigueta de la estructura de hormigón armado, de 10 mm de diámetro mínimo y 300 mm de longitud mínima, para asegurar a un operario.
Criterio de medición de proyecto: Número de unidades previstas, según Estudio o Estudio Básico de Seguridad y Salud.
Criterio de medición de obra: Se medirá el número de unidades realmente colocadas según especificaciones de Estudio o Estudio Básico de Seguridad y Salud.

| Código | Ud | Descripción | Rendimiento | Precio | Importe |
|---|---|---|---|---|---|
| mt50spd010ra | Ud | Dispositivo de anclaje para empotrar en techo, de 2320 mm de longitud, formado por cinta de poliéster; 1 gaza en un extremo y 1 argolla en el otro extremo, clase A1, fijado, por el extremo de la gaza y antes del vaciado, a una varilla conformada de acero AP 420 embebida en la vigueta de la estructura de hormigón armado, de 10 mm de diámetro mínimo y 300 mm de longitud mínima. (material) | 1.000 | 64195.00 | 64195.00 |
| mt07aco130d | kg | Acero en varillas corrugadas AP 420, según NP 4007 99, de varios diámetros. (material) | 0.100 | 5876.00 | 587.60 |
| mo120 | h | Peón Seguridad y Salud. (mano de obra) | 0.114 | 41172.67 | 4693.68 |
| % | % | Herramientas | 2 % | 69476.28 | 1389.53 |
|  |  | Costes directos |  |  | 70865.81 |
