# Toldo plastificado para cubrición de contenedor

- Propiedad del archivo: CYPE INGENIEROS, S.A.
- Formato: FIEBDC-3/2002
- Ámbito geográfico: Paraguay
- Divisa: PYG
- Costes indirectos: 3.00 %
- Gastos generales: 13.00 %
- Beneficio industrial: 6.00 %
- IVA: 10.00 %

## Y Seguridad y salud

### YC Sistemas de protección colectiva

#### YCV Protección contra vertidos

**YCV020** Ud Toldo plastificado para cubrición de contenedor.
Suministro, montaje y desmontaje de toldo plastificado para pie de ducto de descarga de escombros, para cubrición de contenedor, amortizable en 5 usos, que impide tanto la emisión del polvo generado por la salida de escombros como el depósito en el contenedor de otros residuos ajenos a la obra.
Criterio de medición de proyecto: Número de unidades previstas, según Estudio o Estudio Básico de Seguridad y Salud.
Criterio de medición de obra: Se medirá el número de unidades realmente colocadas según especificaciones de Estudio o Estudio Básico de Seguridad y Salud.

| Código | Ud | Descripción | Rendimiento | Precio | Importe |
|---|---|---|---|---|---|
| mt50spc040 | Ud | Toldo plastificado para pie de ducto de descarga de escombros, para cubrición de contenedor. (material) | 0.200 | 489792.00 | 97958.40 |
| mo120 | h | Peón Seguridad y Salud. (mano de obra) | 0.114 | 44181.01 | 5036.64 |
| % | % | Herramientas | 2 % | 102995.04 | 2059.90 |
|  |  | Costes directos |  |  | 105054.94 |
