# Excavación de zanjas y pozos

- Propiedad del archivo: CYPE Ingenieros S.A.
- Formato: FIEBDC-3/2016
- Programa: Generador de precios de la construcción. CYPE Ingenieros, S.A.
- Fecha: 05/11/2025
- Ámbito geográfico: Paraguay
- Divisa: PYG
- Costes indirectos: 3 %
- Gastos generales: 13 %
- Beneficio industrial: 6 %
- IVA: 10 %

## A Preparación del terreno

### AD Movimiento de tierras en edificación

#### ADE Excavaciones

**ADE010** m³ Excavación de zanjas y pozos.
Excavación de zanjas para fundaciones hasta una profundidad de 2 m, en suelo de arcilla semidura, con medios mecánicos, y carga a camión.
Criterio de valoración económica: El precio no incluye el transporte de los materiales excavados.
Incluye: Replanteo general y fijación de los puntos y niveles de referencia. Colocación de las camillas en las esquinas y extremos de las alineaciones. Excavación en sucesivas franjas horizontales y extracción de tierras. Refinado de fondos y laterales a mano, con extracción de las tierras. Carga a camión de los materiales excavados.
Criterio de medición de proyecto: Volumen medido sobre las secciones teóricas de la excavación, según documentación gráfica de Proyecto, sin duplicar esquinas ni encuentros.
Criterio de medición de obra: Se medirá el volumen teórico ejecutado según especificaciones de Proyecto, sin duplicar esquinas ni encuentros y sin incluir los incrementos por excesos de excavación no autorizados, ni el relleno necesario para reconstruir la sección teórica por defectos imputables al Contratista. Se medirá la excavación una vez realizada y antes de que sobre ella se efectúe ningún tipo de relleno. Si el Contratista cerrase la excavación antes de conformada la medición, se entenderá que se aviene a lo que unilateralmente determine el director de la ejecución de la obra.

| Código | Ud | Descripción | Rendimiento | Precio | Importe |
|---|---|---|---|---|---|
| mq01exn020b | h | Retroexcavadora hidráulica sobre neumáticos, de 115 kW. (maquinaria) | 0.38 | 310274 | 117904.120 |
| mo113 | h | Ayudante de construcción. (mano de obra) | 0.286 | 44181.01 | 12635.769 |
| % | % | Herramientas | 2 % | 130539.889 | 2610.798 |
|  |  | Costes directos |  |  | 133150.687 |

Residuos:
- excavación: ruo170504 Tierra y piedras distintas de las especificadas en el código 17 05 03. (componente de residuo); rendimiento 2020 kg; Código LER 17 05 04; Masa del elemento 1 kg; Volumen 0.000625 m3
