# Relleno con material de drenaje

- Propiedad del archivo: CYPE Ingenieros S.A.
- Formato: FIEBDC-3/2016
- Programa: Generador de precios de la construcción. CYPE Ingenieros, S.A.
- Fecha: 09/04/2024
- Ámbito geográfico: Paraguay
- Divisa: PYG
- Costes indirectos: 3 %
- Gastos generales: 13 %
- Beneficio industrial: 6 %
- IVA: 10 %

## A Preparación del terreno

### AU Drenajes

#### AUR Rellenos

**AUR040** m³ Relleno con material de drenaje.
Relleno con grava filtrante clasificada, bajo fundación, para drenaje del agua procedente del lateral de la excavación y/o de la parte inferior de la misma, y compactación en tongadas sucesivas de 20 cm de espesor máximo con compactador monocilíndrico vibrante autopropulsado.
Criterio de valoración económica: El precio no incluye los drenes lineales ni la realización del ensayo Proctor Modificado.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01ard030a | t | Grava filtrante clasificada. (material) | 1.5 | 121110 | 181665.000 |
| mq01pan010a | h | Pala cargadora sobre neumáticos de 120 kW/1,9 m³. (maquinaria) | 0.02 | 253840 | 5076.800 |
| mq04cab010c | h | Camión basculante de 12 t de carga, de 162 kW. (maquinaria) | 0.015 | 253462 | 3801.930 |
| mq02rov010c | h | Compactador monocilíndrico vibrante autopropulsado, de 74 kW, de 7,42 t, ancho de trabajo 167,6 cm. (maquinaria) | 0.309 | 318010 | 98265.090 |
| mq02cia020j | h | Camión cisterna, de 8 m³ de capacidad. (maquinaria) | 0.012 | 669846 | 8038.152 |
| mo113 | h | Ayudante de construcción. (mano de obra) | 0.354 | 41172.67 | 14575.125 |
| % | % | Herramientas | 2 % | 311422.097 | 6228.442 |
|  |  | Costes directos |  |  | 317650.539 |

Residuos:
- colocación: mt01ard030a Grava filtrante clasificada; factor de residuo 0.00428999

## Recursos

**mt01ard030a** t Grava filtrante clasificada
Datos técnicos: Coste energético 75.000 MJ; Emisión de CO2 4.000 kg; Código LER 01 04 08; Masa del elemento 1000 kg; Volumen 0.666667 m3
