# Demolición de viga, vigueta o cargadero de madera

- Propiedad del archivo: CYPE Ingenieros S.A.
- Formato: FIEBDC-3/2016
- Programa: Generador de precios de la construcción. CYPE Ingenieros, S.A.
- Fecha: 09/04/2024
- Ámbito geográfico: Paraguay
- Divisa: PYG
- Costes indirectos: 3 %
- Gastos generales: 13 %
- Beneficio industrial: 6 %
- IVA: 10 %

## D Demoliciones

### DE Estructuras

#### DEM Madera

**DEM050** m Demolición de viga, vigueta o cargadero de madera.
Demolición de viga de madera de 1601 a 2500 cm² de sección y más de 6 m de longitud media, con medios manuales y motosierra, y carga manual sobre camión o contenedor.
Incluye: Demolición del elemento. Fragmentación de los escombros en piezas manejables. Retirada y acopio de escombros. Limpieza de los restos de obra. Carga manual de escombros sobre camión o contenedor.
Criterio de medición de proyecto: Longitud medida según documentación gráfica de Proyecto.
Criterio de medición de obra: Se medirá la longitud realmente demolida según especificaciones de Proyecto.

| Código | Ud | Descripción | Rendimiento | Precio | Importe |
|---|---|---|---|---|---|
| mq09sie010 | h | Motosierra a gasolina, de 50 cm de espada y 2 kW de potencia. (maquinaria) | 0.318 | 18929 | 6019.422 |
| mo112 | h | Ayudante especializado de construcción. (mano de obra) | 0.363 | 41846.53 | 15190.290 |
| mo113 | h | Ayudante de construcción. (mano de obra) | 0.727 | 41172.67 | 29932.531 |
| % | % | Herramientas | 2 % | 51142.243 | 1022.845 |
|  |  | Costes directos |  |  | 52165.088 |

Residuos:
- demolición: ruo170201 Madera. (componente de residuo); rendimiento 97.888 kg; Código LER 17 02 01; Masa del elemento 1 kg; Volumen 0.000909 m3
