# Demolición de pilar de madera

- Propiedad del archivo: CYPE Ingenieros S.A.
- Formato: FIEBDC-3/2016
- Programa: Generador de precios de la construcción. CYPE Ingenieros, S.A.
- Fecha: 08/11/2024
- Ámbito geográfico: Paraguay
- Divisa: PYG
- Costes indirectos: 3 %
- Gastos generales: 13 %
- Beneficio industrial: 6 %
- IVA: 10 %

## D Demoliciones

### DE Estructuras

#### DEM Madera

**DEM030** m Demolición de pilar de madera.
Demolición de pilar de madera de hasta 1600 cm² de sección, con medios manuales y motosierra, y carga manual sobre camión o contenedor.
Incluye: Demolición del elemento. Fragmentación de los escombros en piezas manejables. Retirada y acopio de escombros. Limpieza de los restos de obra. Carga manual de escombros sobre camión o contenedor.
Criterio de medición de proyecto: Longitud medida según documentación gráfica de Proyecto.
Criterio de medición de obra: Se medirá la longitud realmente demolida según especificaciones de Proyecto.

| Código | Ud | Descripción | Rendimiento | Precio | Importe |
|---|---|---|---|---|---|
| mq09sie010 | h | Motosierra a gasolina, de 50 cm de espada y 2 kW de potencia. (maquinaria) | 0.17 | 19176 | 3259.920 |
| mo112 | h | Ayudante especializado de construcción. (mano de obra) | 0.195 | 43019.85 | 8388.871 |
| mo113 | h | Ayudante de construcción. (mano de obra) | 0.389 | 42327.3 | 16465.320 |
| % | % | Herramientas | 2 % | 28114.111 | 562.282 |
|  |  | Costes directos |  |  | 28676.393 |

Residuos:
- demolición: ruo170201 Madera. (componente de residuo); rendimiento 76.4 kg; Código LER 17 02 01; Masa del elemento 1 kg; Volumen 0.000909 m3
